# Schadstellenbes. AS OS 2026
Angebotsaufforderung (GAEB 90, DA83)
Währung: EUR
Auftraggeber: Autobahn GmbH des Bundes

## Schadstellenbes. AS OS 2026
Datum: 16.04.26

### Abschnitt 00 AM Lathen FR Oberh.

*Hinweis*
Alle Arbeiten sind auf nicht zusammenhängenden
Teilflächen (einzelne Schadstellen) und in den
wenigsten Fällen zeitlich zusammenhängend auszuführen.
Die verschiedenen Bauabläufe und ggfs. mehrfache
Transport- und Einrichtungskosten sind in die
entsprechenden Einheitspreise einzurechnen.

#### Unterabschnitt 00.00 Baustelleneinrichtung, -räumung

**00.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**00.00.0002 Baustelle räumen Dies. LV-Abschn.**
StL-Nr. 21910111202
Baustelle von allen Geräten, Anlagen, Einrichtungen und
dgl. räumen. Benutzte Flächen und Wege entsprechend dem
ursprünglichen Zustand herrichten. Soweit nicht für
bestimmte Leistungen für das Räumen der Baustelle gesonderte Positionen im Leistungsverzeichnis enthalten
sind, gilt die Pauschale
für alle Leistungen dieses Abschnittes des Leistungsverzeichnisses.
Menge: 1,000 Psch
Zuordnung: 101

*Hinweis*
Hinweisschilder sind 14 Tage vor Ausführung der
Schadstellenbeseitigung aufzustellen.

#### Unterabschnitt 00.01 Verkehrssicherungsarbeiten

**00.01.0001 Verkehrssicherung BAB**
Verkehrszeichenpläne

VZ-Plan Sperrung Einfahrt

VZ-Plan Vollsperrung 2 streifige

VZ-Plan Sperrung Parkplatz

VZ-Plan Bild D-5 gemäß RSA 21 bzw. VZ Plan 2 als
kurzfristig stationäre Arbeitsstelle zum Aufbau von
Hinweistafeln auf BAB.

Einrichtungen zur Verkehrssicherung und -regelung an
Arbeitsstellen von kürzerer Dauer auf Bundesautobahnen
unter Aufrechterhaltung des Verkehrs betriebsfertig
aufbauen, vorhalten, warten, instand setzen, betreiben,
ggfs. umsetzen und abbauen.
Vorübergehende Verkehrssicherungsmaßnahmen durchführen.

Verkehrssicherung für Asphaltarbeiten auf nicht
zusammenhängenden Teilflächen für sämtliche Arbeiten
gemäß anliegenden Schadstellenlisten.

Zeiten zum Auf- und Abbau der Verkehrseinrichtungen
in der anliegenden Schadstellenliste für diesen
BAB- Abschnitt sind zu beachten. Der Auf- und Abbau hat
arbeitstäglich bzw. -nächtlich zu erfolgen und darf
nicht über mehrere Tage andauern.

Sicherung nach vom AN vorgelegten Verkehrszeichenplänen
auf Grundlage der beiliegenden Verkehrszeichenpläne und
unter Berücksichtigung der Angaben in der anliegenden
Schadstellenliste sowie den Angaben unter Punkt 3.1 und
3.2 der Baubeschreibung.

Die Hinweise auf den beiliegenden VZ- Plänen sind zu
beachten.

Einholung¿Ei der entAsprechenden verkehrsbehördlichen
Anordnungen und Betretungserlaubnis einschließlich
Erstellung der dazu erforderl. Verkehrszeichenpläne.
Einrechnung aller Kosten und Gebühren.

Ggfs. vorhandene Schilder sind berührungsfrei außer
Kraft zu setzen.

Einschl. Überprüfung und ggfs. Ergänzung der
vorhandenen U-Beschilderung auf den gesamten erforderl.
U-Strecken gemäß anliegenden Umleitungsplänen.
Menge: 1,000 Psch

**00.01.0002 Verkehrsschild aufstellen Hinweistafel Vollsperrung BAB**
Hinweistafel Vollsperrung BAB

Verkehrsschild aufstellen und beseitigen, für die
Bauzeit vorhalten und warten.
Aufstellvorrichtung nach stat. Erfordernissen.
Verkehrsschild über 2,5m² bis 3,5m² nach Unterlagen
des AG (siehe Musterschildzeichnungen).

Schildertafel weiß/ schwarz mit verschiedenfarbigen
Einsätzen.
Schildertafel aus Aluminium, vollständig
randverstärkt.
Retroreflektierend mit Folie Typ RA2.
Aufstellvorrichtung gem. TL-Aufstellvorrichtungen nach
Wahl des AN unter Berücksichtigung der Vorgaben der
Baubeschreibung.
Einschließlich aller erforderlichen Erd- und
Nebenarbeiten.'
Aufstellhöhe= 1,5m.
Menge: 15,000 St

**00.01.0003 Verkehrsschild aufstellen Hinweistafel Sperrung Einfahrt**
Hinweistafel Sperrung Einfahrt im Basisnetz

Verkehrsschild aufstellen und beseitigen, für die
Bauzeit vorhalten und warten.
Aufstellvorrichtung nach stat. Erfordernissen.
Verkehrsschild über 1,5m² bis 2,5m² nach Unterlagen
des AG (siehe Musterschildzeichnung).
Verkehrsschild = Hinweistafel (Sondertafel).
Schildertafel weiß/ schwarz mit verschiedenfarbigen
Einsätzen.
Schildertafel aus Aluminium, vollständig
randverstärkt.
Retroreflektierend mit Folie Typ RA2.
Aufstellvorrichtung gem. TL-Aufstellvorrichtungen nach
Wahl des AN unter Berücksichtigung der Vorgaben der
Baubeschreibung.
Einschließlich aller erforderlichen Erd- und
Nebenarbeiten.
Aufstellhöhe = 1,5m bzw. 2,0m; unter Berücksichtigung
der örtlichen Gegebenheiten.
Menge: 10,000 St

**00.01.0004 Verkehrssicherung Landstr. (Tag)**
BAB A 31, AS Lathen FR Oberhausen,
BAB A 31, AS Haren FR Oberhausen,

Vz-Plan Landstraßen Regelplan C II/3
VZ-Plan 2 als kurzzeitig stationäre Arbeitsstelle (für
mehrstreifige Landstraßen)

Einrichtungen zur Verkehrssicherung und -regelung an
Arbeitsstellen von kürzerer Dauer auf Landstraßen
unter Aufrechterhaltung des Verkehrs betriebsfertig
aufbauen, vorhalten, warten, instand setzen, betreiben,
ggfs. umsetzen und abbauen.
Vorübergehende Verkehrssicherungsmaßnahmen durchführen.

Verkehrssicherung für alle Arbeiten zum Aufstellen,
Abbauen und Anpassen der für die
Schadstellenbeseitigung erforderlichen Hinweisschilder
(einschl. Aufstellvorrichtungen) im Basisnetz und ggfs.
erf. Beschilderungen an der Umleitungsstrecke (wie z.B.
Parkverbote in den Ortsdurchfahrten).

Auf- und Abbau der Verkehrseinrichtungen täglich vor
Arbeitsbeginn und nach Arbeitsende.

Sicherung nach vom AN vorgelegten Verkehrszeichenplänen
auf Grundlage der beiliegenden Verkehrszeichenpläne und
unter Berücksichtigung der Angaben in der anliegenden
Schadstellenliste sowie den Angaben unter Punkt 3.1 und
3.2 der Baubeschreibung und den örtlichen
Verhältnissen.

Die Hinweise auf den beiliegenden VZ-Plänen sind zu
beachten.

Einholung der entsprechenden verkehrsbehördlichen
Anordnungen und Betretungserlaubnis einschließlich
Erstellung der dazu erforderlichen
Verkehrszeichenpläne. Einrechnung aller Kosten und
Gebühren.

Ggfs. vorhandene Schilder sind berührungsfrei außer
Kraft zu setzen.

Auf-, Abbau u. Vorhaltung der Hinweisschilder werden
gesondert vergütet.
Menge: 1,000 Psch

**00.01.0005 Verkehrsschild aufstellen Tank- und Rastanlagen verlassen**
Hinweistafel Tank- und Rastanlage verlassen

Verkehrsschild aufstellen und beseitigen, für die
Bauzeit vorhalten und warten.
Aufstellvorrichtung nach stat. Erfordernissen.
Verkehrsschild über 6m² nach Unterlagen
des AG (siehe Musterschildzeichnungen).
Verkehrsschild = Hinweistafel (Sondertafel).
Schildertafel weiß/ schwarz mit verschiedenfarbigen
Einsätzen.
Schildertafel aus Aluminium, vollständig
randverstärkt.
Retroreflektierend mit Folie Typ RA2.
Aufstellvorrichtung gem. TL-Aufstellvorrichtungen
nach Wahl des AN unter Berücksichtigung
der Vorgaben der Baubeschreibung.
Einschließlich aller erforderlichen Erd- und
Nebenarbeiten.
Aufstellhöhe = 1 ,5 m.
Menge: 2,000 St

**00.01.0006 Verkehrsschild aufstellen Hinweistafel Sperrung Parkplatz**
Hinweistafel Sperrung Parkplatz bzw. Tank- und
Rastanlagen

Verkehrsschild aufstellen und beseitigen, für die
Bauzeit vorhalten und warten.
Aufstellvorrichtung nach stat. Erfordernissen.
Verkehrsschild ' über 2,5 m² bis 3,5 m² nach Unterlagen
des AG (siehe Musterschildzeichnungen).
Verkehrsschild = Hinweistafel (Sondertafel).
Schildertafel weiß/ schwarz mit verschiedenfarbigen
Einsätzen.
Schildertafel aus Aluminium, vollständig
randverstärkt. '
Retroreflektierend mit Folie ' Typ RA2. '
Aufstellvorrichtung 'gem. TL-Aufstellvorrichtungen
nach Wahl des AN unter Berücksichtigung
der Vorgaben der Baubeschreibung.
Einschließlich aller erforderlichen Erd- und
Nebenarbeiten. '
Aufstellhöhe = 1 ,5 m.
Menge: 2,000 St

**00.01.0007 Verkehrsschild verändern**
Vorhandenes Verkehrsschild verändern.
Verkehrsschild = Hinweistafel für Sperrungen.

Neben der Fahrbahn. Aufstellhöhe bis 2 m.
Verkehrsschild anpassen mit Decktafel.
Decktafel über 0,9 m² bis 1,5 m².
Decktafel nach Unterlagen des AG entsprechend
konstruktiven Erfordernissen an Hinweistafel anbringen
und wieder beseitigen.
Mit retroreflektierender Folie Typ RA 2,
Grundfolie weiß, mit farbigen Einsätzen und
Überlegefilm, Schrift schwarz/ rot.
Befestigung nach Wahl des AN.
Anbringung neben der Fahrbahn. Unterkante des Schildes
unter 2,00 m über der Verkehrsfläche.

Vergütet wird die Anzahl der zu verändernden Schilder,
unabhängig von der dem Bauablauf entsprechend
notwendigen Häufigkeit der Anpassung.
Menge: 29,000 St

*Hinweis*
Die Angaben in der anliegenden Schadstellenliste für
diesen Abschnitt einschl. der angegebenen
Ausführungszeiten sind zu beachten und kalkulatorisch
zu berücksichtigen .

#### Unterabschnitt 00.02 Asphaltarbeiten

**00.02.0001 Asphaltbefestigung trennen Anb.quer m. Rand*schneiden**
StL-Nr. 2231130385109
Asphaltbefestigung geradlinig trennen.
im Anbaubereich quer zur Fahrbahnachse zum Anschluss an
bestehende Oberbauschichten, einschließlich Abtragen
des Randkeiles.
Trennen durch Schneiden.
Dicke der Asphaltbefestigung '4 bis 5 cm.
Ausführung einschl. Vormarkierung. Rückschnittmaterial
einer Verwertung nach Wahl des AN zuführen.'
Menge: 170,000 m

**00.02.0002 Asphalt fräsen ADS*Tiefe ü.2,5-4,5cm Fahrbahn*Fräsasph. verw. Unebenheit 4 mm**
StL-Nr. 22311300510301011
Asphalt fräsen und Fräsgut aufnehmen. Anschlusskante
geradlinig auf Frästiefe herstellen. Der Schnittlinienabstand darf maximal 15 mm betragen.
Asphaltdeckschicht.
Frästiefe über 2,5 bis 4,5 cm.
Fläche = Fahrbahn.
Fräsasphalt nach Wahl des AN verwerten.
Unebenheiten der gefrästen Fläche höchstens 4 mm innerhalb einer 4,00 m langen Messstrecke in Längs- und
Querrichtung.
Menge: 15000,000 m2

**00.02.0003 Unterlage reinigen gefr. Asphaltsch.*lose Teile aufn. Einzelflächen*selb.aufn.Kehrm.**
StL-Nr. 2231130583121
Unterlage reinigen. Anfallendes Kehrgut nach Wahl des
AN verwerten.
Unterlage = gefräste Asphaltschicht.
Lose Bestandteile von Schadstellen aufnehmen.
Nicht zusammenhängende Teilflächen.
Selbstaufnehmende Kehrmaschine.
Menge: 15000,000 m2

**00.02.0004 Bitumenemulsion aufsprühen Bk100-Bk3,2*Asphalt gefräst manuell*C40B5-S*Menge 350 g/m2**
StL-Nr. 223113063122249
Bitumenemulsion zur Herstellung des Schichtenverbundes
aufsprühen.
Auf Verkehrsflächen der Belastungsklassen Bk100 bis
Bk3,2.
Unterlage = Asphaltbefestigung, gefräst.
Ausführung in Teilflächen manuell.
Bindemittel = C40B5-S.
Bindemittelmenge = 350 g/m2.
Vor Einbau 'Asphaltbinder- bzw. Asphaltdeckschicht.'
Menge: 15000,000 m2

**00.02.0005 Asphaltdecksch. aus AC 11 D S herst*Menge 100 kg/m2 Bitumen 25/55-55A**
StL-Nr. 22311331893100009
Asphaltdeckschicht aus Asphaltbeton für Asphaltdeckschichten AC 11 D S herstellen. Anlieferung des
Asphaltmischguts in thermoisolierten
Transportbehältern.
In Verkehrsflächen 'der Belastungsklasse BK3,2 bis
BK100'
Einbaumenge = 100 kg/m2.
Bindemittel = 25/55-55 A.
Einbau 'in Schadstellen, siehe Anlage'
Menge: 15000,000 m2

**00.02.0006 Abstumpfungsmaßnahme durchführen LFK 1/3*Menge 1 kg/m2**
StL-Nr. 2231139521010
Abstumpfungsmaßnahme zur Erhöhung der Anfangsgriffigkeit durch gleichmäßiges Aufbringen und Einwalzen von
Abstreukörnung durchführen. Nicht gebundene Abstreukörnung aufnehmen und nach Wahl des AN verwerten.
Abstreukörnung = Lieferkörnung 1/3.
Abstreumenge = 1 kg/m2.
Menge: 15000,000 m2

**00.02.0007 Naht in Asphaltschicht herst. Naht ADS*Längs-/Quernaht Bitumen heiß*Dicke ü.2,5-4,5cm**
StL-Nr. 223113907130302
Naht in Asphaltschicht herstellen.
Naht in Asphaltdeckschicht.
Längs- und Quernaht.
Heiß aufzubringendes Straßenbaubitumen auf die Nahtflanke volldeckend auftragen oder anspritzen, Menge
50g/m je cm Schichtdicke.
Dicke der Schicht über 2,5 bis 4,5 cm.
Menge: 5000,000 m

**00.02.0008 Erschwernis infolge Einfassungen Erschwer. gesamt*Asphaltbefestig.**
StL-Nr. 2231130831599
Erschwernis infolge Einfassungen, Borden und Fahrbahnübergängen. Abgerechnet wird die Länge der Einfassung.
Erschwernis beim Fräsen oder Aufnehmen, Aufsprühen von
Bitumenemulsionen sowie Herstellen von Asphaltschichten.
Asphaltbefestigung.
Einbauten 'Betonstreifen, Bord, Anschlusseisen
(Bauwerk)'
Menge: 20,000 m

**00.02.0009 Anschluss a. Fuge m. Fugenm. herst.*Deckschicht Tiefe 40 mm*Breite 20 mm Verf. mit Ufst.*Fugenmasse N2**
StL-Nr. 22311391291064201
Anschluss als Fuge mit Fugenmasse herstellen.
Fuge 'an Betonstreifen, Borde, im Bereich von
Anschlusseisen (Bauwerk)'
In der Asphaltdeckschicht ausbilden.
Fugenspalttiefe = 40 mm.
Fugenspaltbreite = 20 mm.
Fugenspalt verfüllen in einer Lage mit Unterfüllstoff.
Mit heiß verarbeitbarer Fugenmasse Typ N2, einschließlich zugehörigem und zuvor aufgetragenem Voranstrichmittel.
Menge: 20,000 m

#### Unterabschnitt 00.03 Demarkierung

**00.03.0001 Längsmarkierung entfernen Leitlinie 1zu2*Breite 0,15 m sonst. Markierung*a.Asphaltdecksch. Deckenerneuerung Abf.d. Verw.zuf.**
StL-Nr. 22113100532211901
Längsmarkierung einschl. evtl. Sperrflächenumrandung
entfernen. Abgerechnet wird der entfernte Strich, bei
Doppelstrichen zwei Striche.
Unterbrochener Strich; Verhältnis Strich/Lücke 1 zu 2
als Leitlinie.
Strichbreite = 0,15 m.
Markierungsstoffart = sonstiger spritzbarer Markierungsstoff.
Auf Asphaltdeckschicht.
Entfernen für Deckenerneuerung.
Durch 'Verfahren nach Wahl des AN.'
Abfall aufnehmen und nach Wahl des AN verwerten.
Menge: 710,000 m

**00.03.0002 Längsmarkierung entfernen durchg.Fb.begr.*Breite 0,30 m sonst. Markierung*a.Asphaltdecksch. Deckenerneuerung Abf.d. Verw.zuf.**
StL-Nr. 22113100514211901
Längsmarkierung einschl. evtl. Sperrflächenumrandung
entfernen. Abgerechnet wird der entfernte Strich, bei
Doppelstrichen zwei Striche.
Durchgehender Strich als Fahrbahnbegrenzung.
Strichbreite = 0,30 m.
Markierungsstoffart = sonstiger spritzbarer Markierungsstoff.
Auf Asphaltdeckschicht.
Entfernen für Deckenerneuerung.
Durch 'Verfahren nach Wahl des AN.'
Abfall aufnehmen und nach Wahl des AN verwerten.
Menge: 330,000 m

#### Unterabschnitt 00.04 Markierungsarbeiten

**00.04.0001 Längsmarkierung Typ II herstellen Leitlinie 1 zu 2*Breite 0,15 m mit Vormarkierung*Kaltspritzplastik grobe Nachstreum.*P 7 grobstr. Decke**
StL-Nr. 22113150532141021
Längsmarkierung Typ II einschl. evtl.
Sperrflächenumrandung als endgültige Markierung herstellen. Abgerechnet wird der markierte Strich, bei
Doppelstrichen zwei Striche.
Unterbrochen; Verhältnis Strich/Lücke 1 zu 2 als Leitlinie.
Strichbreite = 0,15 m.
Strich mit Vormarkierung.
Markierungssystem aus reaktivem Stoff, spritzbar (Kaltspritzplastik).
Als System mit groben Nachstreumitteln.
Verkehrsklasse = P 7.
Markierung auf grobstrukturierter Asphaltdeckschicht.
Menge: 710,000 m

**00.04.0002 Längsmarkierung Typ II herstellen durchg.Fb.begr.*Breite 0,30 m mit Vormarkierung*Kaltspritzplastik grobe Nachstreum.*P 7 grobstr. Decke**
StL-Nr. 22113150514141021
Längsmarkierung Typ II einschl. evtl.
Sperrflächenumrandung als endgültige Markierung herstellen. Abgerechnet wird der markierte Strich, bei
Doppelstrichen zwei Striche.
Durchgehend als Fahrbahnbegrenzung.
Strichbreite = 0,30 m.
Strich mit Vormarkierung.
Markierungssystem aus reaktivem Stoff, spritzbar (Kaltspritzplastik).
Als System mit groben Nachstreumitteln.
Verkehrsklasse = P 7.
Markierung auf grobstrukturierter Asphaltdeckschicht.
Menge: 330,000 m

**00.04.0003 Prüfung fertige Leistung Neuzustand Typ II*Kaltspritzplastik bis 1 km**
StL-Nr. 2211316052401
Durchführung der Prüfung der fertigen Leistung je Markierungssystem im Neuzustand durch eine anerkannte
Prüfstelle.
Markierung Typ II
Markierungssystem aus reaktivem Stoff, spritzbar (Kaltspritzplastik).
Längsmarkierung, zu beurteilende Länge bis 1 km (ein
Messabschnitt).
Menge: 2,000 St
Zuordnung: 131

**00.04.0004 Hilfsleist. für Kontrollprüfungen**
StL-Nr. 22113161099
Hilfsleistungen für Kontrollprüfungen. Vergütet werden
alle Aufwendungen für Hilfsleistungen sowie der Stillstand des Geräts, ggf. davon abhängige Geräte sowie die
Kosten des hierfür eingesetzten Personals einschließlich sämtlicher Zuschläge. Geeignete Probebehälter und
Probeträger liefern.
Dauer ' '
Menge: 2,000 St
Zuordnung: 131

#### Unterabschnitt 00.05 Hilfeleistungen Kontrollprüfungen

**00.05.0001 Probegefäß liefern 10-l-Blecheimer*Mithilfe Kprüf.**
StL-Nr. 21910171211
Probegefäß zur Aufnahme von Baustoffproben, für Kontrollprüfungen und für Rückstellproben des AG liefern.
Probegefäß = sauberer 10-l-Blecheimer mit dicht schließendem Deckel.
Mithilfe bei der Probennahme im Baubereich nach Angaben
des AG.
Menge: 13,000 St

**00.05.0002 Probegefäß liefern Unlack.Blechdosen*Mithilfe Kprüf.**
StL-Nr. 21910171231
Probegefäß zur Aufnahme von Baustoffproben, für Kontrollprüfungen und für Rückstellproben des AG liefern.
Probegefäß = saubere unlackierte 1-l-Blechdose mit
dicht schließendem Eindruckdeckel.
Mithilfe bei der Probennahme im Baubereich nach Angaben
des AG.
Menge: 13,000 St

*Hinweis*
Entnahmestelle (Str.+Abs.+Station bzw. km) auf den
Bohrkernen dauerhaft kennzeichnen. Bohrkerne
versandfertig verpacken und dem AG bzw. der öBÜ
übergeben. Verpackungsmaterial ist einzurechnen.

**00.05.0003 Bohrkern entnehmen Kern-DU 15 cm*Tiefe 25 bis 30cm Asphaltschicht*Verfül. Asphalt**
StL-Nr. 2191017222511
Bohrkern für Kontrollprüfungen nach Angabe des AG entnehmen und im Baubereich dem AG übergeben. Bohrloch
fachgerecht verfüllen.
Bohrkerndurchmesser 15 cm.
Bohrtiefe über 25 bis 30 cm.
Material = Asphaltschicht.
Verfüllmaterial = Asphalt. Material verdichten.
Menge: 52,000 St
Zuordnung: 101

### Abschnitt 01 AM Schüttorf A31

*Hinweis*
Alle Arbeiten sind auf nicht zusammenhängenden
Teilflächen (einzelne Schadstellen) und in den
wenigsten Fällen zeitlich zusammenhängend auszuführen.
Die verschiedenen Bauabläufe und ggfs. mehrfache
Transport- und Einrichtungskosten sind in die
entsprechenden Einheitspreise einzurechnen.

#### Unterabschnitt 01.00 Baustelleneinrichtung, -räumung

**01.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**01.00.0002 Baustelle räumen Dies. LV-Abschn.**
StL-Nr. 21910111202
Baustelle von allen Geräten, Anlagen, Einrichtungen und
dgl. räumen. Benutzte Flächen und Wege entsprechend dem
ursprünglichen Zustand herrichten. Soweit nicht für
bestimmte Leistungen für das Räumen der Baustelle gesonderte Positionen im Leistungsverzeichnis enthalten
sind, gilt die Pauschale
für alle Leistungen dieses Abschnittes des Leistungsverzeichnisses.
Menge: 1,000 Psch
Zuordnung: 101

*Hinweis*
Hinweisschilder sind 14 Tage vor Ausführung der
Schadstellenbeseitigung aufzustellen.

#### Unterabschnitt 01.01 Verkehrssicherungsarbeiten

**01.01.0001 Verkehrssicherung BAB**
Verkehrszeichenpläne

VZ Plan 02

VZ Plan 03

Sperrung Ohr AK-Schüttorf

VZ-Plan Bild D-5 gemäß RSA 21 bzw. VZ Plan 2 als
kurzfristig stationäre Arbeitsstelle zum Aufbau von
Hinweistafeln auf BAB.

Einrichtungen zur Verkehrssicherung und -regelung an
Arbeitsstellen von kürzerer Dauer auf Bundesautobahnen
unter Aufrechterhaltung des Verkehrs betriebsfertig
aufbauen, vorhalten, warten, instand setzen, betreiben,
ggfs. umsetzen und abbauen.
Vorübergehende Verkehrssicherungsmaßnahmen durchführen.

Verkehrssicherung für Asphaltarbeiten auf nicht
zusammenhängenden Teilflächen für sämtliche Arbeiten
gemäß anliegenden Schadstellenlisten.

Zeiten zum Auf- und Abbau der Verkehrseinrichtungen
in der anliegenden Schadstellenliste für diesen
BAB- Abschnitt sind zu beachten. Der Auf- und Abbau hat
arbeitstäglich bzw. -nächtlich zu erfolgen und darf
nicht über mehrere Tage andauern.

Sicherung nach vom AN vorgelegten Verkehrszeichenplänen
auf Grundlage der beiliegenden Verkehrszeichenpläne und
unter Berücksichtigung der Angaben in der anliegenden
Schadstellenliste sowie den Angaben unter Punkt 3.1 und
3.2 der Baubeschreibung.

Die Hinweise auf den beiliegenden VZ- Plänen sind zu
beachten.

Einholung¿Ei der entAsprechenden verkehrsbehördlichen
Anordnungen und Betretungserlaubnis einschließlich
Erstellung der dazu erforderl. Verkehrszeichenpläne.
Einrechnung aller Kosten und Gebühren.

Ggfs. vorhandene Schilder sind berührungsfrei außer
Kraft zu setzen.

Einschl. Überprüfung und ggfs. Ergänzung der
vorhandenen U-Beschilderung auf den gesamten erforderl.
U-Strecken gemäß anliegenden Umleitungsplänen.
Menge: 1,000 Psch

**01.01.0002 Absicherung durch Warnbakenkette**
Absicherung der Verkehrsführung durch Pfeilbaken ohne
Beleuchtung aufstellen und beseitigen. Vorhalten,
Warten und Betreiben werden nicht gesondert vergütet
und sind in diese Position einzukalkulieren.
Vorübergehende Sicherungsmaßnahmen durchführen.
Pfeilbaken liefern und im Bereich von Ein- und
Ausfahrten mit 9 m Abstand aufstellen.
Längsabsperrung durch Bakenkette bis 200 m.
Baken abbauen und abtransportieren.
Abrechnung sämtlicher in dieser OZ genannten Leistungen
als 1 Stck Bakenkette.
Menge: 3,000 St

*Hinweis*
Die Angaben in der anliegenden Schadstellenliste für
diesen Abschnitt einschl. der angegebenen
Ausführungszeiten sind zu beachten und kalkulatorisch
zu berücksichtigen .

#### Unterabschnitt 01.02 Asphaltarbeiten

**01.02.0001 Asphaltbefestigung trennen Anb.quer m. Rand*schneiden**
StL-Nr. 2231130385109
Asphaltbefestigung geradlinig trennen.
im Anbaubereich quer zur Fahrbahnachse zum Anschluss an
bestehende Oberbauschichten, einschließlich Abtragen
des Randkeiles.
Trennen durch Schneiden.
Dicke der Asphaltbefestigung '4 bis 5 cm.
Ausführung einschl. Vormarkierung. Rückschnittmaterial
einer Verwertung nach Wahl des AN zuführen.'
Menge: 110,000 m

**01.02.0002 Asphalt fräsen ADS*Tiefe ü.2,5-4,5cm Fahrbahn*Fräsasph. verw. Unebenheit 4 mm**
StL-Nr. 22311300510301011
Asphalt fräsen und Fräsgut aufnehmen. Anschlusskante
geradlinig auf Frästiefe herstellen. Der Schnittlinienabstand darf maximal 15 mm betragen.
Asphaltdeckschicht.
Frästiefe über 2,5 bis 4,5 cm.
Fläche = Fahrbahn.
Fräsasphalt nach Wahl des AN verwerten.
Unebenheiten der gefrästen Fläche höchstens 4 mm innerhalb einer 4,00 m langen Messstrecke in Längs- und
Querrichtung.
Menge: 7700,000 m2

**01.02.0003 Asphalt fräsen ABS Fahrbahn*Fräsasph. verw. Unebenheit 6 mm**
StL-Nr. 22311300520901012
Asphalt fräsen und Fräsgut aufnehmen. Anschlusskante
geradlinig auf Frästiefe herstellen. Der Schnittlinienabstand darf maximal 15 mm betragen.
Asphaltbinderschicht.
Frästiefe '7 bis 10 cm
Der vorhandene Binder ist in seiner Stärke
vollständig aufzunehmen.
Erforderliche Anpassungen der Fräshorizonte zur
Vermeidung von Schollenbildung sind durchgehend
durchzuführen'
Fläche = Fahrbahn.
Fräsasphalt nach Wahl des AN verwerten.
Unebenheiten der gefrästen Fläche höchstens 6 mm innerhalb einer 4,00 m langen Messstrecke in Längs- und
Querrichtung.
Menge: 300,000 m2

**01.02.0004 Unterlage reinigen gefr. Asphaltsch.*lose Teile aufn. Einzelflächen*selb.aufn.Kehrm.**
StL-Nr. 2231130583121
Unterlage reinigen. Anfallendes Kehrgut nach Wahl des
AN verwerten.
Unterlage = gefräste Asphaltschicht.
Lose Bestandteile von Schadstellen aufnehmen.
Nicht zusammenhängende Teilflächen.
Selbstaufnehmende Kehrmaschine.
Menge: 7700,000 m2

**01.02.0005 Bitumenemulsion aufsprühen Bk100-Bk3,2*Asphalt frisch manuell*C40B5-S*Menge 250 g/m2 vor A.deckschicht**
StL-Nr. 223113063112223
Bitumenemulsion zur Herstellung des Schichtenverbundes
aufsprühen.
Auf Verkehrsflächen der Belastungsklassen Bk100 bis
Bk3,2.
Unterlage = Asphaltbefestigung, frisch.
Ausführung in Teilflächen manuell.
Bindemittel = C40B5-S.
Bindemittelmenge = 250 g/m2.
Vor Einbau Asphaltdeckschicht.
Menge: 300,000 m2

**01.02.0006 Bitumenemulsion aufsprühen Bk100-Bk3,2*Asphalt gefräst manuell*C40B5-S*Menge 350 g/m2**
StL-Nr. 223113063122249
Bitumenemulsion zur Herstellung des Schichtenverbundes
aufsprühen.
Auf Verkehrsflächen der Belastungsklassen Bk100 bis
Bk3,2.
Unterlage = Asphaltbefestigung, gefräst.
Ausführung in Teilflächen manuell.
Bindemittel = C40B5-S.
Bindemittelmenge = 350 g/m2.
Vor Einbau 'Asphaltbinder- bzw. Asphaltdeckschicht.'
Menge: 7700,000 m2

**01.02.0007 Asphaltdecksch. aus AC 11 D S herst*Menge 100 kg/m2 Bitumen 25/55-55A**
StL-Nr. 22311331893100009
Asphaltdeckschicht aus Asphaltbeton für Asphaltdeckschichten AC 11 D S herstellen. Anlieferung des
Asphaltmischguts in thermoisolierten
Transportbehältern.
In Verkehrsflächen 'der Belastungsklasse BK3,2 bis
BK100'
Einbaumenge = 100 kg/m2.
Bindemittel = 25/55-55 A.
Einbau 'in Schadstellen, siehe Anlage'
Menge: 7700,000 m2

**01.02.0008 Asphaltbindersch. a.AC 22 B S herst Bk100 Bitumen 25/55-55A**
StL-Nr. 22311321419100000
Asphaltbinderschicht aus Asphaltbinder AC 22 B S herstellen. Anlieferung des Asphaltmischguts in
thermoisolierten Transportbehältern.
In Verkehrsflächen der Belastungsklasse Bk100.
Einbau 'in Schadstellen, siehe Anlage'
Bindemittel = 25/55-55 A.
Menge: 75,000 t
Zuordnung: 113

**01.02.0009 Abstumpfungsmaßnahme durchführen LFK 1/3*Menge 1 kg/m2**
StL-Nr. 2231139521010
Abstumpfungsmaßnahme zur Erhöhung der Anfangsgriffigkeit durch gleichmäßiges Aufbringen und Einwalzen von
Abstreukörnung durchführen. Nicht gebundene Abstreukörnung aufnehmen und nach Wahl des AN verwerten.
Abstreukörnung = Lieferkörnung 1/3.
Abstreumenge = 1 kg/m2.
Menge: 7700,000 m2

**01.02.0010 Naht in Asphaltschicht herst. Naht ADS*Längs-/Quernaht Bitumen heiß*Dicke ü.2,5-4,5cm**
StL-Nr. 223113907130302
Naht in Asphaltschicht herstellen.
Naht in Asphaltdeckschicht.
Längs- und Quernaht.
Heiß aufzubringendes Straßenbaubitumen auf die Nahtflanke volldeckend auftragen oder anspritzen, Menge
50g/m je cm Schichtdicke.
Dicke der Schicht über 2,5 bis 4,5 cm.
Menge: 3200,000 m

**01.02.0011 Erschwernis infolge Einfassungen Erschwer. gesamt*Asphaltbefestig.**
StL-Nr. 2231130831599
Erschwernis infolge Einfassungen, Borden und Fahrbahnübergängen. Abgerechnet wird die Länge der Einfassung.
Erschwernis beim Fräsen oder Aufnehmen, Aufsprühen von
Bitumenemulsionen sowie Herstellen von Asphaltschichten.
Asphaltbefestigung.
Einbauten 'Betonstreifen, Bord, Anschlusseisen
(Bauwerk)'
Menge: 90,000 m

**01.02.0012 Anschluss a. Fuge m. Fugenm. herst.*Deckschicht Tiefe 40 mm*Breite 20 mm Verf. mit Ufst.*Fugenmasse N2**
StL-Nr. 22311391291064201
Anschluss als Fuge mit Fugenmasse herstellen.
Fuge 'an Betonstreifen, Borde, im Bereich von
Anschlusseisen (Bauwerk)'
In der Asphaltdeckschicht ausbilden.
Fugenspalttiefe = 40 mm.
Fugenspaltbreite = 20 mm.
Fugenspalt verfüllen in einer Lage mit Unterfüllstoff.
Mit heiß verarbeitbarer Fugenmasse Typ N2, einschließlich zugehörigem und zuvor aufgetragenem Voranstrichmittel.
Menge: 90,000 m

#### Unterabschnitt 01.03 Demarkierung

**01.03.0001 Längsmarkierung entfernen Leitlinie 1zu2*Breite 0,15 m sonst. Markierung*a.Asphaltdecksch. Deckenerneuerung Abf.d. Verw.zuf.**
StL-Nr. 22113100532211901
Längsmarkierung einschl. evtl. Sperrflächenumrandung
entfernen. Abgerechnet wird der entfernte Strich, bei
Doppelstrichen zwei Striche.
Unterbrochener Strich; Verhältnis Strich/Lücke 1 zu 2
als Leitlinie.
Strichbreite = 0,15 m.
Markierungsstoffart = sonstiger spritzbarer Markierungsstoff.
Auf Asphaltdeckschicht.
Entfernen für Deckenerneuerung.
Durch 'Verfahren nach Wahl des AN.'
Abfall aufnehmen und nach Wahl des AN verwerten.
Menge: 30,000 m

**01.03.0002 Längsmarkierung entfernen durchg.Fb.begr.*Breite 0,15 m sonst. Markierung*a.Asphaltdecksch. Deckenerneuerung Abf.d. Verw.zuf.**
StL-Nr. 22113100512211901
Längsmarkierung einschl. evtl. Sperrflächenumrandung
entfernen. Abgerechnet wird der entfernte Strich, bei
Doppelstrichen zwei Striche.
Durchgehender Strich als Fahrbahnbegrenzung.
Strichbreite = 0,15 m.
Markierungsstoffart = sonstiger spritzbarer Markierungsstoff.
Auf Asphaltdeckschicht.
Entfernen für Deckenerneuerung.
Durch 'Verfahren nach Wahl des AN.'
Abfall aufnehmen und nach Wahl des AN verwerten.
Menge: 20,000 m

**01.03.0003 Längsmarkierung entfernen Blockmark. 1 zu 1*Breite 0,30 m Plastik*a.Asphaltdecksch. Deckenerneuerung Abf.d. Verw.zuf.**
StL-Nr. 22113100544311901
Längsmarkierung einschl. evtl. Sperrflächenumrandung
entfernen. Abgerechnet wird der entfernte Strich, bei
Doppelstrichen zwei Striche.
Unterbrochener Strich; Verhältnis Strich/Lücke 1 zu 1
als Fahrbahnbegrenzung (Blockmarkierung).
Strichbreite = 0,30 m.
Markierungsstoffart = Plastikmasse.
Auf Asphaltdeckschicht.
Entfernen für Deckenerneuerung.
Durch 'Verfahren nach Wahl des AN.'
Abfall aufnehmen und nach Wahl des AN verwerten.
Menge: 20,000 m
Zuordnung: 131

#### Unterabschnitt 01.04 Markierungsarbeiten

**01.04.0001 Längsmarkierung Typ II herstellen Blockmark. 1 zu 1*Breite 0,30 m mit Vormarkierung*Heißplastikmasse grobe Nachstreum.*P 7 grobstr. Decke**
StL-Nr. 22113150544171021
Längsmarkierung Typ II einschl. evtl.
Sperrflächenumrandung als endgültige Markierung herstellen. Abgerechnet wird der markierte Strich, bei
Doppelstrichen zwei Striche.
Unterbrochen; Verhältnis Strich/Lücke 1 zu 1 als Fahrbahnbegrenzung (Blockmarkierung).
Strichbreite = 0,30 m.
Strich mit Vormarkierung.
Markierungssystem aus thermoplastischem Stoff, nicht
spritzbar (Heißplastikmasse).
Als System mit groben Nachstreumitteln.
Verkehrsklasse = P 7.
Markierung auf grobstrukturierter Asphaltdeckschicht.
Menge: 20,000 m
Zuordnung: 131

**01.04.0002 Längsmarkierung Typ II herstellen Leitlinie 1 zu 2*Breite 0,15 m mit Vormarkierung*Kaltspritzplastik grobe Nachstreum.*P 7 grobstr. Decke**
StL-Nr. 22113150532141021
Längsmarkierung Typ II einschl. evtl.
Sperrflächenumrandung als endgültige Markierung herstellen. Abgerechnet wird der markierte Strich, bei
Doppelstrichen zwei Striche.
Unterbrochen; Verhältnis Strich/Lücke 1 zu 2 als Leitlinie.
Strichbreite = 0,15 m.
Strich mit Vormarkierung.
Markierungssystem aus reaktivem Stoff, spritzbar (Kaltspritzplastik).
Als System mit groben Nachstreumitteln.
Verkehrsklasse = P 7.
Markierung auf grobstrukturierter Asphaltdeckschicht.
Menge: 30,000 m

**01.04.0003 Längsmarkierung Typ II herstellen durchg.Fb.begr.*Breite 0,15 m mit Vormarkierung*Kaltspritzplastik grobe Nachstreum.*P 7 grobstr. Decke**
StL-Nr. 22113150512141021
Längsmarkierung Typ II einschl. evtl.
Sperrflächenumrandung als endgültige Markierung herstellen. Abgerechnet wird der markierte Strich, bei
Doppelstrichen zwei Striche.
Durchgehend als Fahrbahnbegrenzung.
Strichbreite = 0,15 m.
Strich mit Vormarkierung.
Markierungssystem aus reaktivem Stoff, spritzbar (Kaltspritzplastik).
Als System mit groben Nachstreumitteln.
Verkehrsklasse = P 7.
Markierung auf grobstrukturierter Asphaltdeckschicht.
Menge: 20,000 m

**01.04.0004 Pfeilmarkierung Typ II herstellen geradeaus*mit Vormarkierung Länge 7,50 m*Heißplastikmasse grobe Nachstreum.*grobstr. Decke**
StL-Nr. 22113152011321001
Pfeilmarkierung Typ II als endgültige Markierung herstellen.  Verkehrsklasse P 7.
Markierungszeichen = Pfeil geradeaus.
Mit Vormarkierung.
Länge = 7,50 m.
Markierungssystem aus thermoplastischem Stoff, nicht
spritzbar (Heißplastikmasse).
Als System mit groben Nachstreumitteln.
Markierung auf grobstrukturierter Asphaltdeckschicht.
Menge: 12,000 St

**01.04.0005 Prüfung fertige Leistung Neuzustand Typ II*Kaltspritzplastik bis 1 km**
StL-Nr. 2211316052401
Durchführung der Prüfung der fertigen Leistung je Markierungssystem im Neuzustand durch eine anerkannte
Prüfstelle.
Markierung Typ II
Markierungssystem aus reaktivem Stoff, spritzbar (Kaltspritzplastik).
Längsmarkierung, zu beurteilende Länge bis 1 km (ein
Messabschnitt).
Menge: 4,000 St
Zuordnung: 131

**01.04.0006 Hilfsleist. für Kontrollprüfungen**
StL-Nr. 22113161099
Hilfsleistungen für Kontrollprüfungen. Vergütet werden
alle Aufwendungen für Hilfsleistungen sowie der Stillstand des Geräts, ggf. davon abhängige Geräte sowie die
Kosten des hierfür eingesetzten Personals einschließlich sämtlicher Zuschläge. Geeignete Probebehälter und
Probeträger liefern.
Dauer ' je Rückstellprobe 30 min'
Menge: 4,000 St
Zuordnung: 131

#### Unterabschnitt 01.05 Hilfeleistungen Kontrollprüfungen

*Hinweis*
Gefäß für Asphalt.
Mengenermittlung 3 St je 6000 m^2.

**01.05.0001 Probegefäß liefern 10-l-Blecheimer*Mithilfe Kprüf.**
StL-Nr. 21910171211
Probegefäß zur Aufnahme von Baustoffproben, für Kontrollprüfungen und für Rückstellproben des AG liefern.
Probegefäß = sauberer 10-l-Blecheimer mit dicht schließendem Deckel.
Mithilfe bei der Probennahme im Baubereich nach Angaben
des AG.
Menge: 8,000 St

**01.05.0002 Probegefäß liefern Unlack.Blechdosen*Mithilfe Kprüf.**
StL-Nr. 21910171231
Probegefäß zur Aufnahme von Baustoffproben, für Kontrollprüfungen und für Rückstellproben des AG liefern.
Probegefäß = saubere unlackierte 1-l-Blechdose mit
dicht schließendem Eindruckdeckel.
Mithilfe bei der Probennahme im Baubereich nach Angaben
des AG.
Menge: 8,000 St

*Hinweis*
Entnahmestelle (Str.+Abs.+Station bzw. km) auf den
Bohrkernen dauerhaft kennzeichnen. Bohrkerne
versandfertig verpacken und dem AG bzw. der öBÜ
übergeben. Verpackungsmaterial ist einzurechnen.

**01.05.0003 Bohrkern entnehmen Kern-DU 15 cm*Tiefe 25 bis 30cm Asphaltschicht*Verfül. Asphalt**
StL-Nr. 2191017222511
Bohrkern für Kontrollprüfungen nach Angabe des AG entnehmen und im Baubereich dem AG übergeben. Bohrloch
fachgerecht verfüllen.
Bohrkerndurchmesser 15 cm.
Bohrtiefe über 25 bis 30 cm.
Material = Asphaltschicht.
Verfüllmaterial = Asphalt. Material verdichten.
Menge: 32,000 St
Zuordnung: 101

### Abschnitt 02 AM Schüttorf A30

*Hinweis*
Alle Arbeiten sind auf nicht zusammenhängenden
Teilflächen (einzelne Schadstellen) und in den
wenigsten Fällen zeitlich zusammenhängend auszuführen.
Die verschiedenen Bauabläufe und ggfs. mehrfache
Transport- und Einrichtungskosten sind in die
entsprechenden Einheitspreise einzurechnen.

#### Unterabschnitt 02.00 Baustelleneinrichtung, -räumung

**02.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**02.00.0002 Baustelle räumen Dies. LV-Abschn.**
StL-Nr. 21910111202
Baustelle von allen Geräten, Anlagen, Einrichtungen und
dgl. räumen. Benutzte Flächen und Wege entsprechend dem
ursprünglichen Zustand herrichten. Soweit nicht für
bestimmte Leistungen für das Räumen der Baustelle gesonderte Positionen im Leistungsverzeichnis enthalten
sind, gilt die Pauschale
für alle Leistungen dieses Abschnittes des Leistungsverzeichnisses.
Menge: 1,000 Psch
Zuordnung: 101

*Hinweis*
Hinweisschilder sind 14 Tage vor Ausführung der
Schadstellenbeseitigung aufzustellen.

#### Unterabschnitt 02.01 Verkehrssicherungsarbeiten

**02.01.0001 Verkehrssicherung BAB**
Verkehrszeichenpläne

Verkehrzeichnenplan  A 30, AS Ibb.-West Sperrung der
Auffahrtrampe für Einfahrten in beiden FR

VZ-Plan Vollsperrung 2 streifige

VZ Plan N1

VZ Plan N3

VZ Plan 03

VZ-Plan Bild D-5 gemäß RSA 21 bzw. VZ Plan 2 als
kurzfristig stationäre Arbeitsstelle zum Aufbau von
Hinweistafeln auf BAB.

Einrichtungen zur Verkehrssicherung und -regelung an
Arbeitsstellen von kürzerer Dauer auf Bundesautobahnen
unter Aufrechterhaltung des Verkehrs betriebsfertig
aufbauen, vorhalten, warten, instand setzen, betreiben,
ggfs. umsetzen und abbauen.
Vorübergehende Verkehrssicherungsmaßnahmen durchführen.

Verkehrssicherung für Asphaltarbeiten auf nicht
zusammenhängenden Teilflächen für sämtliche Arbeiten
gemäß anliegenden Schadstellenlisten.

Zeiten zum Auf- und Abbau der Verkehrseinrichtungen
in der anliegenden Schadstellenliste für diesen
BAB- Abschnitt sind zu beachten. Der Auf- und Abbau hat
arbeitstäglich bzw. -nächtlich zu erfolgen und darf
nicht über mehrere Tage andauern.

Sicherung nach vom AN vorgelegten Verkehrszeichenplänen
auf Grundlage der beiliegenden Verkehrszeichenpläne und
unter Berücksichtigung der Angaben in der anliegenden
Schadstellenliste sowie den Angaben unter Punkt 3.1 und
3.2 der Baubeschreibung.

Die Hinweise auf den beiliegenden VZ- Plänen sind zu
beachten.

Einholung¿Ei der entAsprechenden verkehrsbehördlichen
Anordnungen und Betretungserlaubnis einschließlich
Erstellung der dazu erforderl. Verkehrszeichenpläne.
Einrechnung aller Kosten und Gebühren.

Ggfs. vorhandene Schilder sind berührungsfrei außer
Kraft zu setzen.

Einschl. Überprüfung und ggfs. Ergänzung der
vorhandenen U-Beschilderung auf den gesamten erforderl.
U-Strecken gemäß anliegenden Umleitungsplänen.
Menge: 1,000 Psch

**02.01.0002 Verkehrsschild aufstellen Hinweistafel Vollsperrung BAB**
Hinweistafel Vollsperrung BAB

Verkehrsschild aufstellen und beseitigen, für die
Bauzeit vorhalten und warten.
Aufstellvorrichtung nach stat. Erfordernissen.
Verkehrsschild über 2,5m² bis 3,5m² nach Unterlagen
des AG (siehe Musterschildzeichnungen).

Schildertafel weiß/ schwarz mit verschiedenfarbigen
Einsätzen.
Schildertafel aus Aluminium, vollständig
randverstärkt.
Retroreflektierend mit Folie Typ RA2.
Aufstellvorrichtung gem. TL-Aufstellvorrichtungen nach
Wahl des AN unter Berücksichtigung der Vorgaben der
Baubeschreibung.
Einschließlich aller erforderlichen Erd- und
Nebenarbeiten.'
Aufstellhöhe= 1,5m.
Menge: 3,000 St

**02.01.0003 Verkehrsschild aufstellen Hinweistafel Sperrung Einfahrt**
Hinweistafel Sperrung Einfahrt im Basisnetz

Musterschilderzeichnung  A 30, AS Ibb.-West Sperrung
der Auffahrtrampe für Einfahrten in beiden FR

Verkehrsschild aufstellen und beseitigen, für die
Bauzeit vorhalten und warten.
Aufstellvorrichtung nach stat. Erfordernissen.
Verkehrsschild über 1,5m² bis 2,5m² nach Unterlagen
des AG (siehe Musterschildzeichnung).
Verkehrsschild = Hinweistafel (Sondertafel).
Schildertafel weiß/ schwarz mit verschiedenfarbigen
Einsätzen.
Schildertafel aus Aluminium, vollständig
randverstärkt.
Retroreflektierend mit Folie Typ RA2.
Aufstellvorrichtung gem. TL-Aufstellvorrichtungen nach
Wahl des AN unter Berücksichtigung der Vorgaben der
Baubeschreibung.
Einschließlich aller erforderlichen Erd- und
Nebenarbeiten.
Aufstellhöhe = 1,5m bzw. 2,0m; unter Berücksichtigung
der örtlichen Gegebenheiten.
Menge: 3,000 St

**02.01.0004 Verkehrssicherung Landstr. (Tag)**
BAB 30, AS Ibbenbüren West ab Kreisverkehr
als kurzzeitig stationäre Arbeitsstelle
 (für mehrstreifige Landstraßen)

Einrichtungen zur Verkehrssicherung und -regelung an
Arbeitsstellen von kürzerer Dauer auf Landstraßen
unter Aufrechterhaltung des Verkehrs betriebsfertig
aufbauen, vorhalten, warten, instand setzen, betreiben,
ggfs. umsetzen und abbauen.
Vorübergehende Verkehrssicherungsmaßnahmen durchführen.

Verkehrssicherung für alle Arbeiten zum Aufstellen,
Abbauen und Anpassen der für die
Schadstellenbeseitigung erforderlichen Hinweisschilder
(einschl. Aufstellvorrichtungen) im Basisnetz und ggfs.
erf. Beschilderungen an der Umleitungsstrecke (wie z.B.
Parkverbote in den Ortsdurchfahrten).

Auf- und Abbau der Verkehrseinrichtungen täglich vor
Arbeitsbeginn und nach Arbeitsende.

Sicherung nach vom AN vorgelegten Verkehrszeichenplänen
auf Grundlage der beiliegenden Verkehrszeichenpläne und
unter Berücksichtigung der Angaben in der anliegenden
Schadstellenliste sowie den Angaben unter Punkt 3.1 und
3.2 der Baubeschreibung und den örtlichen
Verhältnissen.

Die Hinweise auf den beiliegenden VZ-Plänen sind zu
beachten.

Einholung der entsprechenden verkehrsbehördlichen
Anordnungen und Betretungserlaubnis einschließlich
Erstellung der dazu erforderlichen
Verkehrszeichenpläne. Einrechnung aller Kosten und
Gebühren.

Ggfs. vorhandene Schilder sind berührungsfrei außer
Kraft zu setzen.

Auf-, Abbau u. Vorhaltung der Hinweisschilder werden
gesondert vergütet.
Menge: 1,000 Psch

**02.01.0005 Verkehrsschild verändern**
Vorhandenes Verkehrsschild verändern.
Verkehrsschild = Hinweistafel für Sperrungen.

Neben der Fahrbahn. Aufstellhöhe bis 2 m.
Verkehrsschild anpassen mit Decktafel.
Decktafel über 0,9 m² bis 1,5 m².
Decktafel nach Unterlagen des AG entsprechend
konstruktiven Erfordernissen an Hinweistafel anbringen
und wieder beseitigen.
Mit retroreflektierender Folie Typ RA 2,
Grundfolie weiß, mit farbigen Einsätzen und
Überlegefilm, Schrift schwarz/ rot.
Befestigung nach Wahl des AN.
Anbringung neben der Fahrbahn. Unterkante des Schildes
unter 2,00 m über der Verkehrsfläche.

Vergütet wird die Anzahl der zu verändernden Schilder,
unabhängig von der dem Bauablauf entsprechend
notwendigen Häufigkeit der Anpassung.
Menge: 6,000 St

*Hinweis*
Die Angaben in der anliegenden Schadstellenliste für
diesen Abschnitt einschl. der angegebenen
Ausführungszeiten sind zu beachten und kalkulatorisch
zu berücksichtigen .

#### Unterabschnitt 02.02 Asphaltarbeiten

**02.02.0001 Asphaltbefestigung trennen Anb.quer m. Rand*schneiden**
StL-Nr. 2231130385109
Asphaltbefestigung geradlinig trennen.
im Anbaubereich quer zur Fahrbahnachse zum Anschluss an
bestehende Oberbauschichten, einschließlich Abtragen
des Randkeiles.
Trennen durch Schneiden.
Dicke der Asphaltbefestigung '4 bis 5 cm.
Ausführung einschl. Vormarkierung. Rückschnittmaterial
einer Verwertung nach Wahl des AN zuführen.'
Menge: 300,000 m

**02.02.0002 Asphalt fräsen ADS*Tiefe ü.2,5-4,5cm Fahrbahn*Fräsasph. verw. Unebenheit 4 mm**
StL-Nr. 22311300510301011
Asphalt fräsen und Fräsgut aufnehmen. Anschlusskante
geradlinig auf Frästiefe herstellen. Der Schnittlinienabstand darf maximal 15 mm betragen.
Asphaltdeckschicht.
Frästiefe über 2,5 bis 4,5 cm.
Fläche = Fahrbahn.
Fräsasphalt nach Wahl des AN verwerten.
Unebenheiten der gefrästen Fläche höchstens 4 mm innerhalb einer 4,00 m langen Messstrecke in Längs- und
Querrichtung.
Menge: 8600,000 m2

**02.02.0003 Asphalt fräsen ABS Fahrbahn*Fräsasph. verw. Unebenheit 6 mm**
StL-Nr. 22311300520901012
Asphalt fräsen und Fräsgut aufnehmen. Anschlusskante
geradlinig auf Frästiefe herstellen. Der Schnittlinienabstand darf maximal 15 mm betragen.
Asphaltbinderschicht.
Frästiefe '7 bis 10 cm
Der vorhandene Binder ist in seiner Stärke
vollständig aufzunehmen.
Erforderliche Anpassungen der Fräshorizonte zur
Vermeidung von Schollenbildung sind durchgehend
durchzuführen'
Fläche = Fahrbahn.
Fräsasphalt nach Wahl des AN verwerten.
Unebenheiten der gefrästen Fläche höchstens 6 mm innerhalb einer 4,00 m langen Messstrecke in Längs- und
Querrichtung.
Menge: 3300,000 m2

**02.02.0004 Unterlage reinigen gefr. Asphaltsch.*lose Teile aufn. Einzelflächen*selb.aufn.Kehrm.**
StL-Nr. 2231130583121
Unterlage reinigen. Anfallendes Kehrgut nach Wahl des
AN verwerten.
Unterlage = gefräste Asphaltschicht.
Lose Bestandteile von Schadstellen aufnehmen.
Nicht zusammenhängende Teilflächen.
Selbstaufnehmende Kehrmaschine.
Menge: 8600,000 m2

**02.02.0005 Bitumenemulsion aufsprühen Bk100-Bk3,2*Asphalt frisch manuell*C40B5-S*Menge 250 g/m2 vor A.deckschicht**
StL-Nr. 223113063112223
Bitumenemulsion zur Herstellung des Schichtenverbundes
aufsprühen.
Auf Verkehrsflächen der Belastungsklassen Bk100 bis
Bk3,2.
Unterlage = Asphaltbefestigung, frisch.
Ausführung in Teilflächen manuell.
Bindemittel = C40B5-S.
Bindemittelmenge = 250 g/m2.
Vor Einbau Asphaltdeckschicht.
Menge: 3300,000 m2

**02.02.0006 Bitumenemulsion aufsprühen Bk100-Bk3,2*Asphalt gefräst manuell*C40B5-S*Menge 350 g/m2**
StL-Nr. 223113063122249
Bitumenemulsion zur Herstellung des Schichtenverbundes
aufsprühen.
Auf Verkehrsflächen der Belastungsklassen Bk100 bis
Bk3,2.
Unterlage = Asphaltbefestigung, gefräst.
Ausführung in Teilflächen manuell.
Bindemittel = C40B5-S.
Bindemittelmenge = 350 g/m2.
Vor Einbau 'Asphaltbinder- bzw. Asphaltdeckschicht.'
Menge: 8600,000 m2

**02.02.0007 Asphaltdecksch. aus AC 11 D S herst*Menge 100 kg/m2 Bitumen 25/55-55A**
StL-Nr. 22311331893100009
Asphaltdeckschicht aus Asphaltbeton für Asphaltdeckschichten AC 11 D S herstellen. Anlieferung des
Asphaltmischguts in thermoisolierten
Transportbehältern.
In Verkehrsflächen 'der Belastungsklasse BK3,2 bis
BK100'
Einbaumenge = 100 kg/m2.
Bindemittel = 25/55-55 A.
Einbau 'in Schadstellen, siehe Anlage'
Menge: 8600,000 m2

**02.02.0008 Asphaltbindersch. a.AC 22 B S herst Bk100 Bitumen 25/55-55A**
StL-Nr. 22311321419100000
Asphaltbinderschicht aus Asphaltbinder AC 22 B S herstellen. Anlieferung des Asphaltmischguts in
thermoisolierten Transportbehältern.
In Verkehrsflächen der Belastungsklasse Bk100.
Einbau 'in Schadstellen, siehe Anlage'
Bindemittel = 25/55-55 A.
Menge: 850,000 t
Zuordnung: 113

**02.02.0009 Abstumpfungsmaßnahme durchführen LFK 1/3*Menge 1 kg/m2**
StL-Nr. 2231139521010
Abstumpfungsmaßnahme zur Erhöhung der Anfangsgriffigkeit durch gleichmäßiges Aufbringen und Einwalzen von
Abstreukörnung durchführen. Nicht gebundene Abstreukörnung aufnehmen und nach Wahl des AN verwerten.
Abstreukörnung = Lieferkörnung 1/3.
Abstreumenge = 1 kg/m2.
Menge: 8600,000 m2

**02.02.0010 Naht in Asphaltschicht herst. Naht ADS*Längs-/Quernaht Bitumen heiß*Dicke ü.2,5-4,5cm**
StL-Nr. 223113907130302
Naht in Asphaltschicht herstellen.
Naht in Asphaltdeckschicht.
Längs- und Quernaht.
Heiß aufzubringendes Straßenbaubitumen auf die Nahtflanke volldeckend auftragen oder anspritzen, Menge
50g/m je cm Schichtdicke.
Dicke der Schicht über 2,5 bis 4,5 cm.
Menge: 3500,000 m

**02.02.0011 Erschwernis infolge Einfassungen Erschwer. gesamt*Asphaltbefestig.**
StL-Nr. 2231130831599
Erschwernis infolge Einfassungen, Borden und Fahrbahnübergängen. Abgerechnet wird die Länge der Einfassung.
Erschwernis beim Fräsen oder Aufnehmen, Aufsprühen von
Bitumenemulsionen sowie Herstellen von Asphaltschichten.
Asphaltbefestigung.
Einbauten 'Betonstreifen, Bord, Anschlusseisen
(Bauwerk)'
Menge: 1200,000 m

**02.02.0012 Anschluss a. Fuge m. Fugenm. herst.*Deckschicht Tiefe 40 mm*Breite 20 mm Verf. mit Ufst.*Fugenmasse N2**
StL-Nr. 22311391291064201
Anschluss als Fuge mit Fugenmasse herstellen.
Fuge 'an Betonstreifen, Borde, im Bereich von
Anschlusseisen (Bauwerk)'
In der Asphaltdeckschicht ausbilden.
Fugenspalttiefe = 40 mm.
Fugenspaltbreite = 20 mm.
Fugenspalt verfüllen in einer Lage mit Unterfüllstoff.
Mit heiß verarbeitbarer Fugenmasse Typ N2, einschließlich zugehörigem und zuvor aufgetragenem Voranstrichmittel.
Menge: 1200,000 m

**02.02.0013 Erschwernis infolge Einbauten Erschwer. gesamt*Asphaltbefestig.**
StL-Nr. 2231130781599
Erschwernis infolge Einbauten, Schächten und Straßenabläufen. Abgerechnet wird je Stück Einbauteil.
Erschwernis beim Fräsen, Aufnehmen, Aufsprühen von Bi-
tumenemulsionen sowie Herstellen von Asphaltschichten.
Asphaltbefestigung.
Einbauten 'Schächte, Abläufe, etc.'
Menge: 24,000 St

#### Unterabschnitt 02.03 Demarkierung

**02.03.0001 Längsmarkierung entfernen Leitlinie 1zu2*Breite 0,15 m sonst. Markierung*a.Asphaltdecksch. Deckenerneuerung Abf.d. Verw.zuf.**
StL-Nr. 22113100532211901
Längsmarkierung einschl. evtl. Sperrflächenumrandung
entfernen. Abgerechnet wird der entfernte Strich, bei
Doppelstrichen zwei Striche.
Unterbrochener Strich; Verhältnis Strich/Lücke 1 zu 2
als Leitlinie.
Strichbreite = 0,15 m.
Markierungsstoffart = sonstiger spritzbarer Markierungsstoff.
Auf Asphaltdeckschicht.
Entfernen für Deckenerneuerung.
Durch 'Verfahren nach Wahl des AN.'
Abfall aufnehmen und nach Wahl des AN verwerten.
Menge: 350,000 m

**02.03.0002 Längsmarkierung entfernen durchg.Fb.begr.*Breite 0,30 m sonst. Markierung*a.Asphaltdecksch. Deckenerneuerung Abf.d. Verw.zuf.**
StL-Nr. 22113100514211901
Längsmarkierung einschl. evtl. Sperrflächenumrandung
entfernen. Abgerechnet wird der entfernte Strich, bei
Doppelstrichen zwei Striche.
Durchgehender Strich als Fahrbahnbegrenzung.
Strichbreite = 0,30 m.
Markierungsstoffart = sonstiger spritzbarer Markierungsstoff.
Auf Asphaltdeckschicht.
Entfernen für Deckenerneuerung.
Durch 'Verfahren nach Wahl des AN.'
Abfall aufnehmen und nach Wahl des AN verwerten.
Menge: 80,000 m
Zuordnung: 131

**02.03.0003 Längsmarkierung entfernen durchg.Fb.begr.*Breite 0,15 m sonst. Markierung*a.Asphaltdecksch. Deckenerneuerung Abf.d. Verw.zuf.**
StL-Nr. 22113100512211901
Längsmarkierung einschl. evtl. Sperrflächenumrandung
entfernen. Abgerechnet wird der entfernte Strich, bei
Doppelstrichen zwei Striche.
Durchgehender Strich als Fahrbahnbegrenzung.
Strichbreite = 0,15 m.
Markierungsstoffart = sonstiger spritzbarer Markierungsstoff.
Auf Asphaltdeckschicht.
Entfernen für Deckenerneuerung.
Durch 'Verfahren nach Wahl des AN.'
Abfall aufnehmen und nach Wahl des AN verwerten.
Menge: 880,000 m

**02.03.0004 Längsmarkierung entfernen Blockmark. 1 zu 1*Breite 0,30 m Plastik*a.Asphaltdecksch. Deckenerneuerung Abf.d. Verw.zuf.**
StL-Nr. 22113100544311901
Längsmarkierung einschl. evtl. Sperrflächenumrandung
entfernen. Abgerechnet wird der entfernte Strich, bei
Doppelstrichen zwei Striche.
Unterbrochener Strich; Verhältnis Strich/Lücke 1 zu 1
als Fahrbahnbegrenzung (Blockmarkierung).
Strichbreite = 0,30 m.
Markierungsstoffart = Plastikmasse.
Auf Asphaltdeckschicht.
Entfernen für Deckenerneuerung.
Durch 'Verfahren nach Wahl des AN.'
Abfall aufnehmen und nach Wahl des AN verwerten.
Menge: 100,000 m
Zuordnung: 131

#### Unterabschnitt 02.04 Markierungsarbeiten

**02.04.0001 Längsmarkierung Typ II herstellen durchg.Fb.begr.*Breite 0,30 m mit Vormarkierung*Kaltspritzplastik grobe Nachstreum.*P 7 grobstr. Decke**
StL-Nr. 22113150514141021
Längsmarkierung Typ II einschl. evtl.
Sperrflächenumrandung als endgültige Markierung herstellen. Abgerechnet wird der markierte Strich, bei
Doppelstrichen zwei Striche.
Durchgehend als Fahrbahnbegrenzung.
Strichbreite = 0,30 m.
Strich mit Vormarkierung.
Markierungssystem aus reaktivem Stoff, spritzbar (Kaltspritzplastik).
Als System mit groben Nachstreumitteln.
Verkehrsklasse = P 7.
Markierung auf grobstrukturierter Asphaltdeckschicht.
Menge: 80,000 m
Zuordnung: 131

**02.04.0002 Längsmarkierung Typ II herstellen Blockmark. 1 zu 1*Breite 0,30 m mit Vormarkierung*Heißplastikmasse grobe Nachstreum.*P 7 grobstr. Decke**
StL-Nr. 22113150544171021
Längsmarkierung Typ II einschl. evtl.
Sperrflächenumrandung als endgültige Markierung herstellen. Abgerechnet wird der markierte Strich, bei
Doppelstrichen zwei Striche.
Unterbrochen; Verhältnis Strich/Lücke 1 zu 1 als Fahrbahnbegrenzung (Blockmarkierung).
Strichbreite = 0,30 m.
Strich mit Vormarkierung.
Markierungssystem aus thermoplastischem Stoff, nicht
spritzbar (Heißplastikmasse).
Als System mit groben Nachstreumitteln.
Verkehrsklasse = P 7.
Markierung auf grobstrukturierter Asphaltdeckschicht.
Menge: 100,000 m
Zuordnung: 131

**02.04.0003 Längsmarkierung Typ II herstellen Leitlinie 1 zu 2*Breite 0,15 m mit Vormarkierung*Kaltspritzplastik grobe Nachstreum.*P 7 grobstr. Decke**
StL-Nr. 22113150532141021
Längsmarkierung Typ II einschl. evtl.
Sperrflächenumrandung als endgültige Markierung herstellen. Abgerechnet wird der markierte Strich, bei
Doppelstrichen zwei Striche.
Unterbrochen; Verhältnis Strich/Lücke 1 zu 2 als Leitlinie.
Strichbreite = 0,15 m.
Strich mit Vormarkierung.
Markierungssystem aus reaktivem Stoff, spritzbar (Kaltspritzplastik).
Als System mit groben Nachstreumitteln.
Verkehrsklasse = P 7.
Markierung auf grobstrukturierter Asphaltdeckschicht.
Menge: 350,000 m

**02.04.0004 Längsmarkierung Typ II herstellen durchg.Fb.begr.*Breite 0,15 m mit Vormarkierung*Kaltspritzplastik grobe Nachstreum.*P 7 grobstr. Decke**
StL-Nr. 22113150512141021
Längsmarkierung Typ II einschl. evtl.
Sperrflächenumrandung als endgültige Markierung herstellen. Abgerechnet wird der markierte Strich, bei
Doppelstrichen zwei Striche.
Durchgehend als Fahrbahnbegrenzung.
Strichbreite = 0,15 m.
Strich mit Vormarkierung.
Markierungssystem aus reaktivem Stoff, spritzbar (Kaltspritzplastik).
Als System mit groben Nachstreumitteln.
Verkehrsklasse = P 7.
Markierung auf grobstrukturierter Asphaltdeckschicht.
Menge: 880,000 m

**02.04.0005 Prüfung fertige Leistung Neuzustand Typ II*Kaltspritzplastik bis 1 km**
StL-Nr. 2211316052401
Durchführung der Prüfung der fertigen Leistung je Markierungssystem im Neuzustand durch eine anerkannte
Prüfstelle.
Markierung Typ II
Markierungssystem aus reaktivem Stoff, spritzbar (Kaltspritzplastik).
Längsmarkierung, zu beurteilende Länge bis 1 km (ein
Messabschnitt).
Menge: 10,000 St
Zuordnung: 131

**02.04.0006 Hilfsleist. für Kontrollprüfungen**
StL-Nr. 22113161099
Hilfsleistungen für Kontrollprüfungen. Vergütet werden
alle Aufwendungen für Hilfsleistungen sowie der Stillstand des Geräts, ggf. davon abhängige Geräte sowie die
Kosten des hierfür eingesetzten Personals einschließlich sämtlicher Zuschläge. Geeignete Probebehälter und
Probeträger liefern.
Dauer ' je Rückstellprobe 30 min'
Menge: 10,000 St
Zuordnung: 131

#### Unterabschnitt 02.05 Hilfeleistungen Kontrollprüfungen

**02.05.0001 Probegefäß liefern 10-l-Blecheimer*Mithilfe Kprüf.**
StL-Nr. 21910171211
Probegefäß zur Aufnahme von Baustoffproben, für Kontrollprüfungen und für Rückstellproben des AG liefern.
Probegefäß = sauberer 10-l-Blecheimer mit dicht schließendem Deckel.
Mithilfe bei der Probennahme im Baubereich nach Angaben
des AG.
Menge: 16,000 St

**02.05.0002 Probegefäß liefern Unlack.Blechdosen*Mithilfe Kprüf.**
StL-Nr. 21910171231
Probegefäß zur Aufnahme von Baustoffproben, für Kontrollprüfungen und für Rückstellproben des AG liefern.
Probegefäß = saubere unlackierte 1-l-Blechdose mit
dicht schließendem Eindruckdeckel.
Mithilfe bei der Probennahme im Baubereich nach Angaben
des AG.
Menge: 16,000 St

*Hinweis*
Entnahmestelle (Str.+Abs.+Station bzw. km) auf den
Bohrkernen dauerhaft kennzeichnen. Bohrkerne
versandfertig verpacken und dem AG bzw. der öBÜ
übergeben. Verpackungsmaterial ist einzurechnen.

**02.05.0003 Bohrkern entnehmen Kern-DU 15 cm*Tiefe 25 bis 30cm Asphaltschicht*Verfül. Asphalt**
StL-Nr. 2191017222511
Bohrkern für Kontrollprüfungen nach Angabe des AG entnehmen und im Baubereich dem AG übergeben. Bohrloch
fachgerecht verfüllen.
Bohrkerndurchmesser 15 cm.
Bohrtiefe über 25 bis 30 cm.
Material = Asphaltschicht.
Verfüllmaterial = Asphalt. Material verdichten.
Menge: 64,000 St
Zuordnung: 101

### Abschnitt 03 AM Schüttorf A30/31

*Hinweis*
Alle Arbeiten sind auf nicht zusammenhängenden
Teilflächen (einzelne Schadstellen) und in den
wenigsten Fällen zeitlich zusammenhängend auszuführen.
Die verschiedenen Bauabläufe und ggfs. mehrfache
Transport- und Einrichtungskosten sind in die
entsprechenden Einheitspreise einzurechnen.

#### Unterabschnitt 03.00 Baustelleneinrichtung, -räumung

**03.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**03.00.0002 Baustelle räumen Dies. LV-Abschn.**
StL-Nr. 21910111202
Baustelle von allen Geräten, Anlagen, Einrichtungen und
dgl. räumen. Benutzte Flächen und Wege entsprechend dem
ursprünglichen Zustand herrichten. Soweit nicht für
bestimmte Leistungen für das Räumen der Baustelle gesonderte Positionen im Leistungsverzeichnis enthalten
sind, gilt die Pauschale
für alle Leistungen dieses Abschnittes des Leistungsverzeichnisses.
Menge: 1,000 Psch
Zuordnung: 101

*Hinweis*
Hinweisschilder sind 14 Tage vor Ausführung der
Schadstellenbeseitigung aufzustellen.

#### Unterabschnitt 03.01 Verkehrssicherungsarbeiten

**03.01.0001 Verkehrssicherung BAB**
Verkehrszeichenpläne

VZ-Plan N2

VZ-Plan N3

VZ-Plan Bild D-5 gemäß RSA 21 bzw. VZ Plan 2 als
kurzfristig stationäre Arbeitsstelle zum Aufbau von
Hinweistafeln auf BAB.

Einrichtungen zur Verkehrssicherung und -regelung an
Arbeitsstellen von kürzerer Dauer auf Bundesautobahnen
unter Aufrechterhaltung des Verkehrs betriebsfertig
aufbauen, vorhalten, warten, instand setzen, betreiben,
ggfs. umsetzen und abbauen.
Vorübergehende Verkehrssicherungsmaßnahmen durchführen.

Verkehrssicherung für Asphaltarbeiten auf nicht
zusammenhängenden Teilflächen für sämtliche Arbeiten
gemäß anliegenden Schadstellenlisten.

Zeiten zum Auf- und Abbau der Verkehrseinrichtungen
in der anliegenden Schadstellenliste für diesen
BAB- Abschnitt sind zu beachten. Der Auf- und Abbau hat
arbeitstäglich bzw. -nächtlich zu erfolgen und darf
nicht über mehrere Tage andauern.

Sicherung nach vom AN vorgelegten Verkehrszeichenplänen
auf Grundlage der beiliegenden Verkehrszeichenpläne und
unter Berücksichtigung der Angaben in der anliegenden
Schadstellenliste sowie den Angaben unter Punkt 3.1 und
3.2 der Baubeschreibung.

Die Hinweise auf den beiliegenden VZ- Plänen sind zu
beachten.

Einholung¿Ei der entAsprechenden verkehrsbehördlichen
Anordnungen und Betretungserlaubnis einschließlich
Erstellung der dazu erforderl. Verkehrszeichenpläne.
Einrechnung aller Kosten und Gebühren.

Ggfs. vorhandene Schilder sind berührungsfrei außer
Kraft zu setzen.

Einschl. Überprüfung und ggfs. Ergänzung der
vorhandenen U-Beschilderung auf den gesamten erforderl.
U-Strecken gemäß anliegenden Umleitungsplänen.
Menge: 1,000 Psch

*Hinweis*
Die Angaben in der anliegenden Schadstellenliste für
diesen Abschnitt einschl. der angegebenen
Ausführungszeiten sind zu beachten und kalkulatorisch
zu berücksichtigen .

#### Unterabschnitt 03.02 Asphaltarbeiten

**03.02.0001 Asphaltbefestigung trennen Anb.quer m. Rand*schneiden**
StL-Nr. 2231130385109
Asphaltbefestigung geradlinig trennen.
im Anbaubereich quer zur Fahrbahnachse zum Anschluss an
bestehende Oberbauschichten, einschließlich Abtragen
des Randkeiles.
Trennen durch Schneiden.
Dicke der Asphaltbefestigung '4 bis 5 cm.
Ausführung einschl. Vormarkierung. Rückschnittmaterial
einer Verwertung nach Wahl des AN zuführen.'
Menge: 40,000 m

**03.02.0002 Asphalt fräsen ADS*Tiefe ü.2,5-4,5cm Fahrbahn*Fräsasph. verw. Unebenheit 4 mm**
StL-Nr. 22311300510301011
Asphalt fräsen und Fräsgut aufnehmen. Anschlusskante
geradlinig auf Frästiefe herstellen. Der Schnittlinienabstand darf maximal 15 mm betragen.
Asphaltdeckschicht.
Frästiefe über 2,5 bis 4,5 cm.
Fläche = Fahrbahn.
Fräsasphalt nach Wahl des AN verwerten.
Unebenheiten der gefrästen Fläche höchstens 4 mm innerhalb einer 4,00 m langen Messstrecke in Längs- und
Querrichtung.
Menge: 3000,000 m2

**03.02.0003 Unterlage reinigen gefr. Asphaltsch.*lose Teile aufn. Einzelflächen*selb.aufn.Kehrm.**
StL-Nr. 2231130583121
Unterlage reinigen. Anfallendes Kehrgut nach Wahl des
AN verwerten.
Unterlage = gefräste Asphaltschicht.
Lose Bestandteile von Schadstellen aufnehmen.
Nicht zusammenhängende Teilflächen.
Selbstaufnehmende Kehrmaschine.
Menge: 3000,000 m2

**03.02.0004 Bitumenemulsion aufsprühen Bk100-Bk3,2*Asphalt gefräst manuell*C40B5-S*Menge 350 g/m2**
StL-Nr. 223113063122249
Bitumenemulsion zur Herstellung des Schichtenverbundes
aufsprühen.
Auf Verkehrsflächen der Belastungsklassen Bk100 bis
Bk3,2.
Unterlage = Asphaltbefestigung, gefräst.
Ausführung in Teilflächen manuell.
Bindemittel = C40B5-S.
Bindemittelmenge = 350 g/m2.
Vor Einbau 'Asphaltbinder- bzw. Asphaltdeckschicht.'
Menge: 3000,000 m2

**03.02.0005 Asphaltdecksch. aus AC 11 D S herst*Menge 100 kg/m2 Bitumen 25/55-55A**
StL-Nr. 22311331893100009
Asphaltdeckschicht aus Asphaltbeton für Asphaltdeckschichten AC 11 D S herstellen. Anlieferung des
Asphaltmischguts in thermoisolierten
Transportbehältern.
In Verkehrsflächen 'der Belastungsklasse BK3,2 bis
BK100'
Einbaumenge = 100 kg/m2.
Bindemittel = 25/55-55 A.
Einbau 'in Schadstellen, siehe Anlage'
Menge: 3000,000 m2

**03.02.0006 Abstumpfungsmaßnahme durchführen LFK 1/3*Menge 1 kg/m2**
StL-Nr. 2231139521010
Abstumpfungsmaßnahme zur Erhöhung der Anfangsgriffigkeit durch gleichmäßiges Aufbringen und Einwalzen von
Abstreukörnung durchführen. Nicht gebundene Abstreukörnung aufnehmen und nach Wahl des AN verwerten.
Abstreukörnung = Lieferkörnung 1/3.
Abstreumenge = 1 kg/m2.
Menge: 3000,000 m2

**03.02.0007 Naht in Asphaltschicht herst. Naht ADS*Längs-/Quernaht Bitumen heiß*Dicke ü.2,5-4,5cm**
StL-Nr. 223113907130302
Naht in Asphaltschicht herstellen.
Naht in Asphaltdeckschicht.
Längs- und Quernaht.
Heiß aufzubringendes Straßenbaubitumen auf die Nahtflanke volldeckend auftragen oder anspritzen, Menge
50g/m je cm Schichtdicke.
Dicke der Schicht über 2,5 bis 4,5 cm.
Menge: 550,000 m

#### Unterabschnitt 03.03 Demarkierung

**03.03.0001 Längsmarkierung entfernen Leitlinie 1zu2*Breite 0,15 m sonst. Markierung*a.Asphaltdecksch. Deckenerneuerung Abf.d. Verw.zuf.**
StL-Nr. 22113100532211901
Längsmarkierung einschl. evtl. Sperrflächenumrandung
entfernen. Abgerechnet wird der entfernte Strich, bei
Doppelstrichen zwei Striche.
Unterbrochener Strich; Verhältnis Strich/Lücke 1 zu 2
als Leitlinie.
Strichbreite = 0,15 m.
Markierungsstoffart = sonstiger spritzbarer Markierungsstoff.
Auf Asphaltdeckschicht.
Entfernen für Deckenerneuerung.
Durch 'Verfahren nach Wahl des AN.'
Abfall aufnehmen und nach Wahl des AN verwerten.
Menge: 200,000 m

**03.03.0002 Längsmarkierung entfernen durchg.Fb.begr.*Breite 0,30 m sonst. Markierung*a.Asphaltdecksch. Deckenerneuerung Abf.d. Verw.zuf.**
StL-Nr. 22113100514211901
Längsmarkierung einschl. evtl. Sperrflächenumrandung
entfernen. Abgerechnet wird der entfernte Strich, bei
Doppelstrichen zwei Striche.
Durchgehender Strich als Fahrbahnbegrenzung.
Strichbreite = 0,30 m.
Markierungsstoffart = sonstiger spritzbarer Markierungsstoff.
Auf Asphaltdeckschicht.
Entfernen für Deckenerneuerung.
Durch 'Verfahren nach Wahl des AN.'
Abfall aufnehmen und nach Wahl des AN verwerten.
Menge: 200,000 m
Zuordnung: 131

**03.03.0003 Längsmarkierung entfernen durchg.Fb.begr.*Breite 0,15 m sonst. Markierung*a.Asphaltdecksch. Deckenerneuerung Abf.d. Verw.zuf.**
StL-Nr. 22113100512211901
Längsmarkierung einschl. evtl. Sperrflächenumrandung
entfernen. Abgerechnet wird der entfernte Strich, bei
Doppelstrichen zwei Striche.
Durchgehender Strich als Fahrbahnbegrenzung.
Strichbreite = 0,15 m.
Markierungsstoffart = sonstiger spritzbarer Markierungsstoff.
Auf Asphaltdeckschicht.
Entfernen für Deckenerneuerung.
Durch 'Verfahren nach Wahl des AN.'
Abfall aufnehmen und nach Wahl des AN verwerten.
Menge: 300,000 m

**03.03.0004 Längsmarkierung entfernen Blockmark. 1 zu 1*Breite 0,30 m Plastik*a.Asphaltdecksch. Deckenerneuerung Abf.d. Verw.zuf.**
StL-Nr. 22113100544311901
Längsmarkierung einschl. evtl. Sperrflächenumrandung
entfernen. Abgerechnet wird der entfernte Strich, bei
Doppelstrichen zwei Striche.
Unterbrochener Strich; Verhältnis Strich/Lücke 1 zu 1
als Fahrbahnbegrenzung (Blockmarkierung).
Strichbreite = 0,30 m.
Markierungsstoffart = Plastikmasse.
Auf Asphaltdeckschicht.
Entfernen für Deckenerneuerung.
Durch 'Verfahren nach Wahl des AN.'
Abfall aufnehmen und nach Wahl des AN verwerten.
Menge: 100,000 m
Zuordnung: 131

#### Unterabschnitt 03.04 Markierungsarbeiten

**03.04.0001 Längsmarkierung Typ II herstellen durchg.Fb.begr.*Breite 0,30 m mit Vormarkierung*Kaltspritzplastik grobe Nachstreum.*P 7 grobstr. Decke**
StL-Nr. 22113150514141021
Längsmarkierung Typ II einschl. evtl.
Sperrflächenumrandung als endgültige Markierung herstellen. Abgerechnet wird der markierte Strich, bei
Doppelstrichen zwei Striche.
Durchgehend als Fahrbahnbegrenzung.
Strichbreite = 0,30 m.
Strich mit Vormarkierung.
Markierungssystem aus reaktivem Stoff, spritzbar (Kaltspritzplastik).
Als System mit groben Nachstreumitteln.
Verkehrsklasse = P 7.
Markierung auf grobstrukturierter Asphaltdeckschicht.
Menge: 200,000 m
Zuordnung: 131

**03.04.0002 Längsmarkierung Typ II herstellen Blockmark. 1 zu 1*Breite 0,30 m mit Vormarkierung*Heißplastikmasse grobe Nachstreum.*P 7 grobstr. Decke**
StL-Nr. 22113150544171021
Längsmarkierung Typ II einschl. evtl.
Sperrflächenumrandung als endgültige Markierung herstellen. Abgerechnet wird der markierte Strich, bei
Doppelstrichen zwei Striche.
Unterbrochen; Verhältnis Strich/Lücke 1 zu 1 als Fahrbahnbegrenzung (Blockmarkierung).
Strichbreite = 0,30 m.
Strich mit Vormarkierung.
Markierungssystem aus thermoplastischem Stoff, nicht
spritzbar (Heißplastikmasse).
Als System mit groben Nachstreumitteln.
Verkehrsklasse = P 7.
Markierung auf grobstrukturierter Asphaltdeckschicht.
Menge: 100,000 m
Zuordnung: 131

**03.04.0003 Längsmarkierung Typ II herstellen Leitlinie 1 zu 2*Breite 0,15 m mit Vormarkierung*Kaltspritzplastik grobe Nachstreum.*P 7 grobstr. Decke**
StL-Nr. 22113150532141021
Längsmarkierung Typ II einschl. evtl.
Sperrflächenumrandung als endgültige Markierung herstellen. Abgerechnet wird der markierte Strich, bei
Doppelstrichen zwei Striche.
Unterbrochen; Verhältnis Strich/Lücke 1 zu 2 als Leitlinie.
Strichbreite = 0,15 m.
Strich mit Vormarkierung.
Markierungssystem aus reaktivem Stoff, spritzbar (Kaltspritzplastik).
Als System mit groben Nachstreumitteln.
Verkehrsklasse = P 7.
Markierung auf grobstrukturierter Asphaltdeckschicht.
Menge: 200,000 m

**03.04.0004 Längsmarkierung Typ II herstellen durchg.Fb.begr.*Breite 0,15 m mit Vormarkierung*Kaltspritzplastik grobe Nachstreum.*P 7 grobstr. Decke**
StL-Nr. 22113150512141021
Längsmarkierung Typ II einschl. evtl.
Sperrflächenumrandung als endgültige Markierung herstellen. Abgerechnet wird der markierte Strich, bei
Doppelstrichen zwei Striche.
Durchgehend als Fahrbahnbegrenzung.
Strichbreite = 0,15 m.
Strich mit Vormarkierung.
Markierungssystem aus reaktivem Stoff, spritzbar (Kaltspritzplastik).
Als System mit groben Nachstreumitteln.
Verkehrsklasse = P 7.
Markierung auf grobstrukturierter Asphaltdeckschicht.
Menge: 300,000 m

**03.04.0005 Prüfung fertige Leistung Neuzustand Typ II*Kaltspritzplastik bis 1 km**
StL-Nr. 2211316052401
Durchführung der Prüfung der fertigen Leistung je Markierungssystem im Neuzustand durch eine anerkannte
Prüfstelle.
Markierung Typ II
Markierungssystem aus reaktivem Stoff, spritzbar (Kaltspritzplastik).
Längsmarkierung, zu beurteilende Länge bis 1 km (ein
Messabschnitt).
Menge: 5,000 St
Zuordnung: 131

**03.04.0006 Hilfsleist. für Kontrollprüfungen**
StL-Nr. 22113161099
Hilfsleistungen für Kontrollprüfungen. Vergütet werden
alle Aufwendungen für Hilfsleistungen sowie der Stillstand des Geräts, ggf. davon abhängige Geräte sowie die
Kosten des hierfür eingesetzten Personals einschließlich sämtlicher Zuschläge. Geeignete Probebehälter und
Probeträger liefern.
Dauer ' je Rückstellprobe 30 min'
Menge: 5,000 St
Zuordnung: 131

#### Unterabschnitt 03.05 Hilfeleistungen Kontrollprüfungen

**03.05.0001 Probegefäß liefern 10-l-Blecheimer*Mithilfe Kprüf.**
StL-Nr. 21910171211
Probegefäß zur Aufnahme von Baustoffproben, für Kontrollprüfungen und für Rückstellproben des AG liefern.
Probegefäß = sauberer 10-l-Blecheimer mit dicht schließendem Deckel.
Mithilfe bei der Probennahme im Baubereich nach Angaben
des AG.
Menge: 5,000 St

**03.05.0002 Probegefäß liefern Unlack.Blechdosen*Mithilfe Kprüf.**
StL-Nr. 21910171231
Probegefäß zur Aufnahme von Baustoffproben, für Kontrollprüfungen und für Rückstellproben des AG liefern.
Probegefäß = saubere unlackierte 1-l-Blechdose mit
dicht schließendem Eindruckdeckel.
Mithilfe bei der Probennahme im Baubereich nach Angaben
des AG.
Menge: 5,000 St

*Hinweis*
Entnahmestelle (Str.+Abs.+Station bzw. km) auf den
Bohrkernen dauerhaft kennzeichnen. Bohrkerne
versandfertig verpacken und dem AG bzw. der öBÜ
übergeben. Verpackungsmaterial ist einzurechnen.

**03.05.0003 Bohrkern entnehmen Kern-DU 15 cm*Tiefe 25 bis 30cm Asphaltschicht*Verfül. Asphalt**
StL-Nr. 2191017222511
Bohrkern für Kontrollprüfungen nach Angabe des AG entnehmen und im Baubereich dem AG übergeben. Bohrloch
fachgerecht verfüllen.
Bohrkerndurchmesser 15 cm.
Bohrtiefe über 25 bis 30 cm.
Material = Asphaltschicht.
Verfüllmaterial = Asphalt. Material verdichten.
Menge: 20,000 St
Zuordnung: 101

### Abschnitt 04 AM Holdorf A1 FR Dortmund

*Hinweis*
Alle Arbeiten sind auf nicht zusammenhängenden
Teilflächen (einzelne Schadstellen) und in den
wenigsten Fällen zeitlich zusammenhängend auszuführen.
Die verschiedenen Bauabläufe und ggfs. mehrfache
Transport- und Einrichtungskosten sind in die
entsprechenden Einheitspreise einzurechnen.

#### Unterabschnitt 04.00 Baustelleneinrichtung, -räumung

**04.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**04.00.0002 Baustelle räumen Dies. LV-Abschn.**
StL-Nr. 21910111202
Baustelle von allen Geräten, Anlagen, Einrichtungen und
dgl. räumen. Benutzte Flächen und Wege entsprechend dem
ursprünglichen Zustand herrichten. Soweit nicht für
bestimmte Leistungen für das Räumen der Baustelle gesonderte Positionen im Leistungsverzeichnis enthalten
sind, gilt die Pauschale
für alle Leistungen dieses Abschnittes des Leistungsverzeichnisses.
Menge: 1,000 Psch
Zuordnung: 101

*Hinweis*
Hinweisschilder sind 14 Tage vor Ausführung der
Schadstellenbeseitigung aufzustellen.

#### Unterabschnitt 04.01 Verkehrssicherungsarbeiten

**04.01.0001 Verkehrssicherung BAB**
Verkehrszeichenpläne

VZ-Plan N6

VZ-Plan Bild D-5 gemäß RSA 21 bzw. VZ Plan 2 als
kurzfristig stationäre Arbeitsstelle zum Aufbau von
Hinweistafeln auf BAB.

Einrichtungen zur Verkehrssicherung und -regelung an
Arbeitsstellen von kürzerer Dauer auf Bundesautobahnen
unter Aufrechterhaltung des Verkehrs betriebsfertig
aufbauen, vorhalten, warten, instand setzen, betreiben,
ggfs. umsetzen und abbauen.
Vorübergehende Verkehrssicherungsmaßnahmen durchführen.

Verkehrssicherung für Asphaltarbeiten auf nicht
zusammenhängenden Teilflächen für sämtliche Arbeiten
gemäß anliegenden Schadstellenlisten.

Zeiten zum Auf- und Abbau der Verkehrseinrichtungen
in der anliegenden Schadstellenliste für diesen
BAB- Abschnitt sind zu beachten. Der Auf- und Abbau hat
arbeitstäglich bzw. -nächtlich zu erfolgen und darf
nicht über mehrere Tage andauern.

Sicherung nach vom AN vorgelegten Verkehrszeichenplänen
auf Grundlage der beiliegenden Verkehrszeichenpläne und
unter Berücksichtigung der Angaben in der anliegenden
Schadstellenliste sowie den Angaben unter Punkt 3.1 und
3.2 der Baubeschreibung.

Die Hinweise auf den beiliegenden VZ- Plänen sind zu
beachten.

Einholung¿Ei der entAsprechenden verkehrsbehördlichen
Anordnungen und Betretungserlaubnis einschließlich
Erstellung der dazu erforderl. Verkehrszeichenpläne.
Einrechnung aller Kosten und Gebühren.

Ggfs. vorhandene Schilder sind berührungsfrei außer
Kraft zu setzen.

Einschl. Überprüfung und ggfs. Ergänzung der
vorhandenen U-Beschilderung auf den gesamten erforderl.
U-Strecken gemäß anliegenden Umleitungsplänen.
Menge: 1,000 Psch

*Hinweis*
Die Angaben in der anliegenden Schadstellenliste für
diesen Abschnitt einschl. der angegebenen
Ausführungszeiten sind zu beachten und kalkulatorisch
zu berücksichtigen .

#### Unterabschnitt 04.02 Asphaltarbeiten

**04.02.0001 Asphaltbefestigung trennen Anb.quer m. Rand*schneiden**
StL-Nr. 2231130385109
Asphaltbefestigung geradlinig trennen.
im Anbaubereich quer zur Fahrbahnachse zum Anschluss an
bestehende Oberbauschichten, einschließlich Abtragen
des Randkeiles.
Trennen durch Schneiden.
Dicke der Asphaltbefestigung '4 bis 5 cm.
Ausführung einschl. Vormarkierung. Rückschnittmaterial
einer Verwertung nach Wahl des AN zuführen.'
Menge: 60,000 m
Zuordnung: 113

**04.02.0002 Asphalt fräsen ADS*Tiefe ü.2,5-4,5cm Fahrbahn*Fräsasph. verw. Unebenheit 4 mm**
StL-Nr. 22311300510301011
Asphalt fräsen und Fräsgut aufnehmen. Anschlusskante
geradlinig auf Frästiefe herstellen. Der Schnittlinienabstand darf maximal 15 mm betragen.
Asphaltdeckschicht.
Frästiefe über 2,5 bis 4,5 cm.
Fläche = Fahrbahn.
Fräsasphalt nach Wahl des AN verwerten.
Unebenheiten der gefrästen Fläche höchstens 4 mm innerhalb einer 4,00 m langen Messstrecke in Längs- und
Querrichtung.
Menge: 12500,000 m2
Zuordnung: 113

**04.02.0003 Asphalt fräsen ABS Fahrbahn*Fräsasph. verw. Unebenheit 6 mm**
StL-Nr. 22311300520901012
Asphalt fräsen und Fräsgut aufnehmen. Anschlusskante
geradlinig auf Frästiefe herstellen. Der Schnittlinienabstand darf maximal 15 mm betragen.
Asphaltbinderschicht.
Frästiefe '7 bis 10 cm
Der vorhandene Binder ist in seiner Stärke
vollständig aufzunehmen.
Erforderliche Anpassungen der Fräshorizonte zur
Vermeidung von Schollenbildung sind durchgehend
durchzuführen'
Fläche = Fahrbahn.
Fräsasphalt nach Wahl des AN verwerten.
Unebenheiten der gefrästen Fläche höchstens 6 mm innerhalb einer 4,00 m langen Messstrecke in Längs- und
Querrichtung.
Menge: 12500,000 m2

**04.02.0004 Unterlage reinigen gefr. Asphaltsch.*lose Teile aufn. Einzelflächen*selb.aufn.Kehrm.**
StL-Nr. 2231130583121
Unterlage reinigen. Anfallendes Kehrgut nach Wahl des
AN verwerten.
Unterlage = gefräste Asphaltschicht.
Lose Bestandteile von Schadstellen aufnehmen.
Nicht zusammenhängende Teilflächen.
Selbstaufnehmende Kehrmaschine.
Menge: 12500,000 m2
Zuordnung: 113

**04.02.0005 Bitumenemulsion aufsprühen Bk100-Bk3,2*Asphalt frisch manuell*C40B5-S*Menge 250 g/m2 vor A.deckschicht**
StL-Nr. 223113063112223
Bitumenemulsion zur Herstellung des Schichtenverbundes
aufsprühen.
Auf Verkehrsflächen der Belastungsklassen Bk100 bis
Bk3,2.
Unterlage = Asphaltbefestigung, frisch.
Ausführung in Teilflächen manuell.
Bindemittel = C40B5-S.
Bindemittelmenge = 250 g/m2.
Vor Einbau Asphaltdeckschicht.
Menge: 12500,000 m2

**04.02.0006 Bitumenemulsion aufsprühen Bk100-Bk3,2*Asphalt gefräst manuell*C40B5-S*Menge 350 g/m2**
StL-Nr. 223113063122249
Bitumenemulsion zur Herstellung des Schichtenverbundes
aufsprühen.
Auf Verkehrsflächen der Belastungsklassen Bk100 bis
Bk3,2.
Unterlage = Asphaltbefestigung, gefräst.
Ausführung in Teilflächen manuell.
Bindemittel = C40B5-S.
Bindemittelmenge = 350 g/m2.
Vor Einbau 'Asphaltbinderschicht.'
Menge: 12500,000 m2
Zuordnung: 113

**04.02.0007 Asphaltdecksch. aus AC 11 D S herst*Menge 100 kg/m2 Bitumen 25/55-55A**
StL-Nr. 22311331893100009
Asphaltdeckschicht aus Asphaltbeton für Asphaltdeckschichten AC 11 D S herstellen. Anlieferung des
Asphaltmischguts in thermoisolierten
Transportbehältern.
In Verkehrsflächen 'der Belastungsklasse BK3,2 bis
BK100'
Einbaumenge = 100 kg/m2.
Bindemittel = 25/55-55 A.
Einbau 'in Schadstellen, siehe Anlage'
Menge: 12500,000 m2
Zuordnung: 113

**04.02.0008 Asphaltbindersch. a.AC 22 B S herst Bk100 Bitumen 25/55-55A**
StL-Nr. 22311321419100000
Asphaltbinderschicht aus Asphaltbinder AC 22 B S herstellen. Anlieferung des Asphaltmischguts in
thermoisolierten Transportbehältern.
In Verkehrsflächen der Belastungsklasse Bk100.
Einbau 'in Schadstellen, siehe Anlage'
Bindemittel = 25/55-55 A.
Menge: 3125,000 t
Zuordnung: 113

**04.02.0009 Abstumpfungsmaßnahme durchführen LFK 1/3*Menge 1 kg/m2**
StL-Nr. 2231139521010
Abstumpfungsmaßnahme zur Erhöhung der Anfangsgriffigkeit durch gleichmäßiges Aufbringen und Einwalzen von
Abstreukörnung durchführen. Nicht gebundene Abstreukörnung aufnehmen und nach Wahl des AN verwerten.
Abstreukörnung = Lieferkörnung 1/3.
Abstreumenge = 1 kg/m2.
Menge: 12500,000 m2
Zuordnung: 113

**04.02.0010 Erschwernis infolge Einfassungen Erschwer. gesamt*Asphaltbefestig.**
StL-Nr. 2231130831599
Erschwernis infolge Einfassungen, Borden und Fahrbahnübergängen. Abgerechnet wird die Länge der Einfassung.
Erschwernis beim Fräsen oder Aufnehmen, Aufsprühen von
Bitumenemulsionen sowie Herstellen von Asphaltschichten.
Asphaltbefestigung.
Einbauten 'Betonstreifen, Bord, Anschlusseisen
(Bauwerk)'
Menge: 20,000 m

**04.02.0011 Anschluss a. Fuge m. Fugenm. herst.*Deckschicht Tiefe 40 mm*Breite 20 mm Verf. mit Ufst.*Fugenmasse N2**
StL-Nr. 22311391291064201
Anschluss als Fuge mit Fugenmasse herstellen.
Fuge 'an Betonstreifen, Borde, im Bereich von
Anschlusseisen (Bauwerk)'
In der Asphaltdeckschicht ausbilden.
Fugenspalttiefe = 40 mm.
Fugenspaltbreite = 20 mm.
Fugenspalt verfüllen in einer Lage mit Unterfüllstoff.
Mit heiß verarbeitbarer Fugenmasse Typ N2, einschließlich zugehörigem und zuvor aufgetragenem Voranstrichmittel.
Menge: 20,000 m

**04.02.0012 Naht in Asphaltschicht herst. Naht ADS*Längs-/Quernaht Bitumen heiß*Dicke ü.2,5-4,5cm**
StL-Nr. 223113907130302
Naht in Asphaltschicht herstellen.
Naht in Asphaltdeckschicht.
Längs- und Quernaht.
Heiß aufzubringendes Straßenbaubitumen auf die Nahtflanke volldeckend auftragen oder anspritzen, Menge
50g/m je cm Schichtdicke.
Dicke der Schicht über 2,5 bis 4,5 cm.
Menge: 4930,000 m
Zuordnung: 113

#### Unterabschnitt 04.03 Demarkierung

**04.03.0001 Längsmarkierung entfernen Leitlinie 1zu2*Breite 0,15 m sonst. Markierung*a.Asphaltdecksch. Deckenerneuerung Abf.d. Verw.zuf.**
StL-Nr. 22113100532211901
Längsmarkierung einschl. evtl. Sperrflächenumrandung
entfernen. Abgerechnet wird der entfernte Strich, bei
Doppelstrichen zwei Striche.
Unterbrochener Strich; Verhältnis Strich/Lücke 1 zu 2
als Leitlinie.
Strichbreite = 0,15 m.
Markierungsstoffart = sonstiger spritzbarer Markierungsstoff.
Auf Asphaltdeckschicht.
Entfernen für Deckenerneuerung.
Durch 'Verfahren nach Wahl des AN.'
Abfall aufnehmen und nach Wahl des AN verwerten.
Menge: 830,000 m
Zuordnung: 131

#### Unterabschnitt 04.04 Markierungsarbeiten

**04.04.0001 Längsmarkierung Typ II herstellen Leitlinie 1 zu 2*Breite 0,15 m mit Vormarkierung*Kaltspritzplastik grobe Nachstreum.*P 7 grobstr. Decke**
StL-Nr. 22113150532141021
Längsmarkierung Typ II einschl. evtl.
Sperrflächenumrandung als endgültige Markierung herstellen. Abgerechnet wird der markierte Strich, bei
Doppelstrichen zwei Striche.
Unterbrochen; Verhältnis Strich/Lücke 1 zu 2 als Leitlinie.
Strichbreite = 0,15 m.
Strich mit Vormarkierung.
Markierungssystem aus reaktivem Stoff, spritzbar (Kaltspritzplastik).
Als System mit groben Nachstreumitteln.
Verkehrsklasse = P 7.
Markierung auf grobstrukturierter Asphaltdeckschicht.
Menge: 830,000 m
Zuordnung: 131

**04.04.0002 Hilfsleist. für Kontrollprüfungen**
StL-Nr. 22113161099
Hilfsleistungen für Kontrollprüfungen. Vergütet werden
alle Aufwendungen für Hilfsleistungen sowie der Stillstand des Geräts, ggf. davon abhängige Geräte sowie die
Kosten des hierfür eingesetzten Personals einschließlich sämtlicher Zuschläge. Geeignete Probebehälter und
Probeträger liefern.
Dauer ' je Rückstellprobe 30 min'
Menge: 6,000 St
Zuordnung: 131

**04.04.0003 Prüfung fertige Leistung Neuzustand Typ II*Kaltspritzplastik bis 1 km**
StL-Nr. 2211316052401
Durchführung der Prüfung der fertigen Leistung je Markierungssystem im Neuzustand durch eine anerkannte
Prüfstelle.
Markierung Typ II
Markierungssystem aus reaktivem Stoff, spritzbar (Kaltspritzplastik).
Längsmarkierung, zu beurteilende Länge bis 1 km (ein
Messabschnitt).
Menge: 6,000 St
Zuordnung: 131

#### Unterabschnitt 04.05 Hilfeleistungen Kontrollprüfungen

**04.05.0001 Probegefäß liefern 10-l-Blecheimer*Mithilfe Kprüf.**
StL-Nr. 21910171211
Probegefäß zur Aufnahme von Baustoffproben, für Kontrollprüfungen und für Rückstellproben des AG liefern.
Probegefäß = sauberer 10-l-Blecheimer mit dicht schließendem Deckel.
Mithilfe bei der Probennahme im Baubereich nach Angaben
des AG.
Menge: 6,000 St
Zuordnung: 101

**04.05.0002 Probegefäß liefern Unlack.Blechdosen*Mithilfe Kprüf.**
StL-Nr. 21910171231
Probegefäß zur Aufnahme von Baustoffproben, für Kontrollprüfungen und für Rückstellproben des AG liefern.
Probegefäß = saubere unlackierte 1-l-Blechdose mit
dicht schließendem Eindruckdeckel.
Mithilfe bei der Probennahme im Baubereich nach Angaben
des AG.
Menge: 6,000 St
Zuordnung: 101

*Hinweis*
Entnahmestelle (Str.+Abs.+Station bzw. km) auf den
Bohrkernen dauerhaft kennzeichnen. Bohrkerne
versandfertig verpacken und dem AG bzw. der öBÜ
übergeben. Verpackungsmaterial ist einzurechnen.

**04.05.0003 Bohrkern entnehmen Kern-DU 15 cm*Tiefe 30 bis 35cm Asphaltschicht*Verfül. Asphalt**
StL-Nr. 2191017222611
Bohrkern für Kontrollprüfungen nach Angabe des AG entnehmen und im Baubereich dem AG übergeben. Bohrloch
fachgerecht verfüllen.
Bohrkerndurchmesser 15 cm.
Bohrtiefe über 30 bis 35 cm.
Material = Asphaltschicht.
Verfüllmaterial = Asphalt. Material verdichten.
Menge: 24,000 St
Zuordnung: 101

### Abschnitt 05 AM Holdorf A1 FR Bremen

*Hinweis*
Alle Arbeiten sind auf nicht zusammenhängenden
Teilflächen (einzelne Schadstellen) und in den
wenigsten Fällen zeitlich zusammenhängend auszuführen.
Die verschiedenen Bauabläufe und ggfs. mehrfache
Transport- und Einrichtungskosten sind in die
entsprechenden Einheitspreise einzurechnen.

#### Unterabschnitt 05.00 Baustelleneinrichtung, -räumung

**05.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**05.00.0002 Baustelle räumen Dies. LV-Abschn.**
StL-Nr. 21910111202
Baustelle von allen Geräten, Anlagen, Einrichtungen und
dgl. räumen. Benutzte Flächen und Wege entsprechend dem
ursprünglichen Zustand herrichten. Soweit nicht für
bestimmte Leistungen für das Räumen der Baustelle gesonderte Positionen im Leistungsverzeichnis enthalten
sind, gilt die Pauschale
für alle Leistungen dieses Abschnittes des Leistungsverzeichnisses.
Menge: 1,000 Psch
Zuordnung: 101

*Hinweis*
Hinweisschilder sind 14 Tage vor Ausführung der
Schadstellenbeseitigung aufzustellen.

#### Unterabschnitt 05.01 Verkehrssicherungsarbeiten

**05.01.0001 Verkehrssicherung BAB**
Verkehrszeichenpläne

VZ-Plan N4

VZ-Plan N6

VZ-Plan Bild D-5 gemäß RSA 21 bzw. VZ Plan 2 als
kurzfristig stationäre Arbeitsstelle zum Aufbau von
Hinweistafeln auf BAB.

Einrichtungen zur Verkehrssicherung und -regelung an
Arbeitsstellen von kürzerer Dauer auf Bundesautobahnen
unter Aufrechterhaltung des Verkehrs betriebsfertig
aufbauen, vorhalten, warten, instand setzen, betreiben,
ggfs. umsetzen und abbauen.
Vorübergehende Verkehrssicherungsmaßnahmen durchführen.

Verkehrssicherung für Asphaltarbeiten auf nicht
zusammenhängenden Teilflächen für sämtliche Arbeiten
gemäß anliegenden Schadstellenlisten.

Zeiten zum Auf- und Abbau der Verkehrseinrichtungen
in der anliegenden Schadstellenliste für diesen
BAB- Abschnitt sind zu beachten. Der Auf- und Abbau hat
arbeitstäglich bzw. -nächtlich zu erfolgen und darf
nicht über mehrere Tage andauern.

Sicherung nach vom AN vorgelegten Verkehrszeichenplänen
auf Grundlage der beiliegenden Verkehrszeichenpläne und
unter Berücksichtigung der Angaben in der anliegenden
Schadstellenliste sowie den Angaben unter Punkt 3.1 und
3.2 der Baubeschreibung.

Die Hinweise auf den beiliegenden VZ- Plänen sind zu
beachten.

Einholung¿Ei der entAsprechenden verkehrsbehördlichen
Anordnungen und Betretungserlaubnis einschließlich
Erstellung der dazu erforderl. Verkehrszeichenpläne.
Einrechnung aller Kosten und Gebühren.

Ggfs. vorhandene Schilder sind berührungsfrei außer
Kraft zu setzen.

Einschl. Überprüfung und ggfs. Ergänzung der
vorhandenen U-Beschilderung auf den gesamten erforderl.
U-Strecken gemäß anliegenden Umleitungsplänen.
Menge: 1,000 Psch

*Hinweis*
Die Angaben in der anliegenden Schadstellenliste für
diesen Abschnitt einschl. der angegebenen
Ausführungszeiten sind zu beachten und kalkulatorisch
zu berücksichtigen .

#### Unterabschnitt 05.02 Asphaltarbeiten

**05.02.0001 Asphaltbefestigung trennen Anb.quer m. Rand*schneiden**
StL-Nr. 2231130385109
Asphaltbefestigung geradlinig trennen.
im Anbaubereich quer zur Fahrbahnachse zum Anschluss an
bestehende Oberbauschichten, einschließlich Abtragen
des Randkeiles.
Trennen durch Schneiden.
Dicke der Asphaltbefestigung '4 bis 5 cm.
Ausführung einschl. Vormarkierung. Rückschnittmaterial
einer Verwertung nach Wahl des AN zuführen.'
Menge: 110,000 m
Zuordnung: 113

**05.02.0002 Asphalt fräsen ADS*Tiefe ü.2,5-4,5cm Fahrbahn*Fräsasph. verw. Unebenheit 4 mm**
StL-Nr. 22311300510301011
Asphalt fräsen und Fräsgut aufnehmen. Anschlusskante
geradlinig auf Frästiefe herstellen. Der Schnittlinienabstand darf maximal 15 mm betragen.
Asphaltdeckschicht.
Frästiefe über 2,5 bis 4,5 cm.
Fläche = Fahrbahn.
Fräsasphalt nach Wahl des AN verwerten.
Unebenheiten der gefrästen Fläche höchstens 4 mm innerhalb einer 4,00 m langen Messstrecke in Längs- und
Querrichtung.
Menge: 9000,000 m2
Zuordnung: 113

**05.02.0003 Asphalt fräsen ABS Fahrbahn*Fräsasph. verw. Unebenheit 6 mm**
StL-Nr. 22311300520901012
Asphalt fräsen und Fräsgut aufnehmen. Anschlusskante
geradlinig auf Frästiefe herstellen. Der Schnittlinienabstand darf maximal 15 mm betragen.
Asphaltbinderschicht.
Frästiefe '7 bis 10 cm
Der vorhandene Binder ist in seiner Stärke
vollständig aufzunehmen.
Erforderliche Anpassungen der Fräshorizonte zur
Vermeidung von Schollenbildung sind durchgehend
durchzuführen'
Fläche = Fahrbahn.
Fräsasphalt nach Wahl des AN verwerten.
Unebenheiten der gefrästen Fläche höchstens 6 mm innerhalb einer 4,00 m langen Messstrecke in Längs- und
Querrichtung.
Menge: 9000,000 m2

**05.02.0004 Unterlage reinigen gefr. Asphaltsch.*lose Teile aufn. Einzelflächen*selb.aufn.Kehrm.**
StL-Nr. 2231130583121
Unterlage reinigen. Anfallendes Kehrgut nach Wahl des
AN verwerten.
Unterlage = gefräste Asphaltschicht.
Lose Bestandteile von Schadstellen aufnehmen.
Nicht zusammenhängende Teilflächen.
Selbstaufnehmende Kehrmaschine.
Menge: 9000,000 m2
Zuordnung: 113

**05.02.0005 Bitumenemulsion aufsprühen Bk100-Bk3,2*Asphalt frisch manuell*C40B5-S*Menge 250 g/m2 vor A.deckschicht**
StL-Nr. 223113063112223
Bitumenemulsion zur Herstellung des Schichtenverbundes
aufsprühen.
Auf Verkehrsflächen der Belastungsklassen Bk100 bis
Bk3,2.
Unterlage = Asphaltbefestigung, frisch.
Ausführung in Teilflächen manuell.
Bindemittel = C40B5-S.
Bindemittelmenge = 250 g/m2.
Vor Einbau Asphaltdeckschicht.
Menge: 9000,000 m2

**05.02.0006 Bitumenemulsion aufsprühen Bk100-Bk3,2*Asphalt gefräst manuell*C40B5-S*Menge 350 g/m2**
StL-Nr. 223113063122249
Bitumenemulsion zur Herstellung des Schichtenverbundes
aufsprühen.
Auf Verkehrsflächen der Belastungsklassen Bk100 bis
Bk3,2.
Unterlage = Asphaltbefestigung, gefräst.
Ausführung in Teilflächen manuell.
Bindemittel = C40B5-S.
Bindemittelmenge = 350 g/m2.
Vor Einbau 'Asphaltbinderschicht.'
Menge: 9000,000 m2
Zuordnung: 113

**05.02.0007 Asphaltdecksch. aus AC 11 D S herst*Menge 100 kg/m2 Bitumen 25/55-55A**
StL-Nr. 22311331893100009
Asphaltdeckschicht aus Asphaltbeton für Asphaltdeckschichten AC 11 D S herstellen. Anlieferung des
Asphaltmischguts in thermoisolierten
Transportbehältern.
In Verkehrsflächen 'der Belastungsklasse BK3,2 bis
BK100'
Einbaumenge = 100 kg/m2.
Bindemittel = 25/55-55 A.
Einbau 'in Schadstellen, siehe Anlage'
Menge: 9000,000 m2
Zuordnung: 113

**05.02.0008 Asphaltbindersch. a.AC 22 B S herst Bk100 Bitumen 25/55-55A**
StL-Nr. 22311321419100000
Asphaltbinderschicht aus Asphaltbinder AC 22 B S herstellen. Anlieferung des Asphaltmischguts in
thermoisolierten Transportbehältern.
In Verkehrsflächen der Belastungsklasse Bk100.
Einbau 'in Schadstellen, siehe Anlage'
Bindemittel = 25/55-55 A.
Menge: 2250,000 t
Zuordnung: 113

**05.02.0009 Abstumpfungsmaßnahme durchführen LFK 1/3*Menge 1 kg/m2**
StL-Nr. 2231139521010
Abstumpfungsmaßnahme zur Erhöhung der Anfangsgriffigkeit durch gleichmäßiges Aufbringen und Einwalzen von
Abstreukörnung durchführen. Nicht gebundene Abstreukörnung aufnehmen und nach Wahl des AN verwerten.
Abstreukörnung = Lieferkörnung 1/3.
Abstreumenge = 1 kg/m2.
Menge: 9000,000 m2
Zuordnung: 113

**05.02.0010 Erschwernis infolge Einfassungen Erschwer. gesamt*Asphaltbefestig.**
StL-Nr. 2231130831599
Erschwernis infolge Einfassungen, Borden und Fahrbahnübergängen. Abgerechnet wird die Länge der Einfassung.
Erschwernis beim Fräsen oder Aufnehmen, Aufsprühen von
Bitumenemulsionen sowie Herstellen von Asphaltschichten.
Asphaltbefestigung.
Einbauten 'Betonstreifen, Bord, Anschlusseisen
(Bauwerk)'
Menge: 30,000 m

**05.02.0011 Anschluss a. Fuge m. Fugenm. herst.*Deckschicht Tiefe 40 mm*Breite 20 mm Verf. mit Ufst.*Fugenmasse N2**
StL-Nr. 22311391291064201
Anschluss als Fuge mit Fugenmasse herstellen.
Fuge 'an Betonstreifen, Borde, im Bereich von
Anschlusseisen (Bauwerk)'
In der Asphaltdeckschicht ausbilden.
Fugenspalttiefe = 40 mm.
Fugenspaltbreite = 20 mm.
Fugenspalt verfüllen in einer Lage mit Unterfüllstoff.
Mit heiß verarbeitbarer Fugenmasse Typ N2, einschließlich zugehörigem und zuvor aufgetragenem Voranstrichmittel.
Menge: 30,000 m

**05.02.0012 Naht in Asphaltschicht herst. Naht ADS*Längs-/Quernaht Bitumen heiß*Dicke ü.2,5-4,5cm**
StL-Nr. 223113907130302
Naht in Asphaltschicht herstellen.
Naht in Asphaltdeckschicht.
Längs- und Quernaht.
Heiß aufzubringendes Straßenbaubitumen auf die Nahtflanke volldeckend auftragen oder anspritzen, Menge
50g/m je cm Schichtdicke.
Dicke der Schicht über 2,5 bis 4,5 cm.
Menge: 4500,000 m
Zuordnung: 113

#### Unterabschnitt 05.03 Demarkierung

**05.03.0001 Längsmarkierung entfernen Leitlinie 1zu2*Breite 0,15 m sonst. Markierung*a.Asphaltdecksch. Deckenerneuerung Abf.d. Verw.zuf.**
StL-Nr. 22113100532211901
Längsmarkierung einschl. evtl. Sperrflächenumrandung
entfernen. Abgerechnet wird der entfernte Strich, bei
Doppelstrichen zwei Striche.
Unterbrochener Strich; Verhältnis Strich/Lücke 1 zu 2
als Leitlinie.
Strichbreite = 0,15 m.
Markierungsstoffart = sonstiger spritzbarer Markierungsstoff.
Auf Asphaltdeckschicht.
Entfernen für Deckenerneuerung.
Durch 'Verfahren nach Wahl des AN.'
Abfall aufnehmen und nach Wahl des AN verwerten.
Menge: 840,000 m
Zuordnung: 131

#### Unterabschnitt 05.04 Markierungsarbeiten

**05.04.0001 Längsmarkierung Typ II herstellen Leitlinie 1 zu 2*Breite 0,15 m mit Vormarkierung*Kaltspritzplastik grobe Nachstreum.*P 7 grobstr. Decke**
StL-Nr. 22113150532141021
Längsmarkierung Typ II einschl. evtl.
Sperrflächenumrandung als endgültige Markierung herstellen. Abgerechnet wird der markierte Strich, bei
Doppelstrichen zwei Striche.
Unterbrochen; Verhältnis Strich/Lücke 1 zu 2 als Leitlinie.
Strichbreite = 0,15 m.
Strich mit Vormarkierung.
Markierungssystem aus reaktivem Stoff, spritzbar (Kaltspritzplastik).
Als System mit groben Nachstreumitteln.
Verkehrsklasse = P 7.
Markierung auf grobstrukturierter Asphaltdeckschicht.
Menge: 840,000 m
Zuordnung: 131

**05.04.0002 Prüfung fertige Leistung Neuzustand Typ II*Kaltspritzplastik bis 1 km**
StL-Nr. 2211316052401
Durchführung der Prüfung der fertigen Leistung je Markierungssystem im Neuzustand durch eine anerkannte
Prüfstelle.
Markierung Typ II
Markierungssystem aus reaktivem Stoff, spritzbar (Kaltspritzplastik).
Längsmarkierung, zu beurteilende Länge bis 1 km (ein
Messabschnitt).
Menge: 9,000 St
Zuordnung: 131

**05.04.0003 Hilfsleist. für Kontrollprüfungen**
StL-Nr. 22113161099
Hilfsleistungen für Kontrollprüfungen. Vergütet werden
alle Aufwendungen für Hilfsleistungen sowie der Stillstand des Geräts, ggf. davon abhängige Geräte sowie die
Kosten des hierfür eingesetzten Personals einschließlich sämtlicher Zuschläge. Geeignete Probebehälter und
Probeträger liefern.
Dauer ' '
Menge: 9,000 St
Zuordnung: 131

#### Unterabschnitt 05.05 Hilfeleistungen Kontrollprüfungen

**05.05.0001 Probegefäß liefern 10-l-Blecheimer*Mithilfe Kprüf.**
StL-Nr. 21910171211
Probegefäß zur Aufnahme von Baustoffproben, für Kontrollprüfungen und für Rückstellproben des AG liefern.
Probegefäß = sauberer 10-l-Blecheimer mit dicht schließendem Deckel.
Mithilfe bei der Probennahme im Baubereich nach Angaben
des AG.
Menge: 8,000 St
Zuordnung: 101

**05.05.0002 Probegefäß liefern Unlack.Blechdosen*Mithilfe Kprüf.**
StL-Nr. 21910171231
Probegefäß zur Aufnahme von Baustoffproben, für Kontrollprüfungen und für Rückstellproben des AG liefern.
Probegefäß = saubere unlackierte 1-l-Blechdose mit
dicht schließendem Eindruckdeckel.
Mithilfe bei der Probennahme im Baubereich nach Angaben
des AG.
Menge: 2,000 St
Zuordnung: 101

*Hinweis*
Entnahmestelle (Str.+Abs.+Station bzw. km) auf den
Bohrkernen dauerhaft kennzeichnen. Bohrkerne
versandfertig verpacken und dem AG bzw. der öBÜ
übergeben. Verpackungsmaterial ist einzurechnen.

**05.05.0003 Bohrkern entnehmen Kern-DU 15 cm*Tiefe 30 bis 35cm Asphaltschicht*Verfül. Asphalt**
StL-Nr. 2191017222611
Bohrkern für Kontrollprüfungen nach Angabe des AG entnehmen und im Baubereich dem AG übergeben. Bohrloch
fachgerecht verfüllen.
Bohrkerndurchmesser 15 cm.
Bohrtiefe über 30 bis 35 cm.
Material = Asphaltschicht.
Verfüllmaterial = Asphalt. Material verdichten.
Menge: 36,000 St
Zuordnung: 101

### Abschnitt 06 AM Osnabrück A 30 FR NL

*Hinweis*
Alle Arbeiten sind auf nicht zusammenhängenden
Teilflächen (einzelne Schadstellen) und in den
wenigsten Fällen zeitlich zusammenhängend auszuführen.
Die verschiedenen Bauabläufe und ggfs. mehrfache
Transport- und Einrichtungskosten sind in die
entsprechenden Einheitspreise einzurechnen.

#### Unterabschnitt 06.00 Baustelleneinrichtung, -räumung

**06.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**06.00.0002 Baustelle räumen Dies. LV-Abschn.**
StL-Nr. 21910111202
Baustelle von allen Geräten, Anlagen, Einrichtungen und
dgl. räumen. Benutzte Flächen und Wege entsprechend dem
ursprünglichen Zustand herrichten. Soweit nicht für
bestimmte Leistungen für das Räumen der Baustelle gesonderte Positionen im Leistungsverzeichnis enthalten
sind, gilt die Pauschale
für alle Leistungen dieses Abschnittes des Leistungsverzeichnisses.
Menge: 1,000 Psch
Zuordnung: 101

*Hinweis*
Hinweisschilder sind 14 Tage vor Ausführung der
Schadstellenbeseitigung aufzustellen.

#### Unterabschnitt 06.01 Verkehrssicherungsarbeiten

**06.01.0001 Verkehrssicherung BAB**
Verkehrszeichenpläne

N2

N3

VZ-Plan Sperrung Einfahrt

VZ-Plan Sperrung Ausfahrt 02

 Sperrung Parkplatz bzw. Tank- und
Rastanlagen

VZ-Plan Bild D-5 gemäß RSA 21 bzw. VZ Plan 2 als
kurzfristig stationäre Arbeitsstelle zum Aufbau von
Hinweistafeln auf BAB.

Einrichtungen zur Verkehrssicherung und -regelung an
Arbeitsstellen von kürzerer Dauer auf Bundesautobahnen
unter Aufrechterhaltung des Verkehrs betriebsfertig
aufbauen, vorhalten, warten, instand setzen, betreiben,
ggfs. umsetzen und abbauen.
Vorübergehende Verkehrssicherungsmaßnahmen durchführen.

Verkehrssicherung für Asphaltarbeiten auf nicht
zusammenhängenden Teilflächen für sämtliche Arbeiten
gemäß anliegenden Schadstellenlisten.

Zeiten zum Auf- und Abbau der Verkehrseinrichtungen
in der anliegenden Schadstellenliste für diesen
BAB- Abschnitt sind zu beachten. Der Auf- und Abbau hat
arbeitstäglich bzw. -nächtlich zu erfolgen und darf
nicht über mehrere Tage andauern.

Sicherung nach vom AN vorgelegten Verkehrszeichenplänen
auf Grundlage der beiliegenden Verkehrszeichenpläne und
unter Berücksichtigung der Angaben in der anliegenden
Schadstellenliste sowie den Angaben unter Punkt 3.1 und
3.2 der Baubeschreibung.

Die Hinweise auf den beiliegenden VZ- Plänen sind zu
beachten.

Einholung¿Ei der entAsprechenden verkehrsbehördlichen
Anordnungen und Betretungserlaubnis einschließlich
Erstellung der dazu erforderl. Verkehrszeichenpläne.
Einrechnung aller Kosten und Gebühren.

Ggfs. vorhandene Schilder sind berührungsfrei außer
Kraft zu setzen.

Einschl. Überprüfung und ggfs. Ergänzung der
vorhandenen U-Beschilderung auf den gesamten erforderl.
U-Strecken gemäß anliegenden Umleitungsplänen.
Menge: 1,000 Psch

**06.01.0002 Verkehrsschild aufstellen Hinweistafel Sperrung Ausfahrt**
Hinweistafel Sperrung Ausfahrt

Verkehrsschild aufstellen und beseitigen, für die
Bauzeit vorhalten und warten.
Aufstellvorrichtung nach stat. Erfordernissen.
Verkehrsschild über 2,5m² bis 3,5m² nach Unterlagen
des AG (siehe Musterschildzeichnungen).
Verkehrsschild = Hinweistafel (Sondertafel).
Schildertafel weiß/ schwarz mit verschiedenfarbigen
Einsätzen.
Schildertafel aus Aluminium, vollständig
randverstärkt.
Retroreflektierend mit Folie Typ RA2.
Aufstellvorrichtung gem. TL-Aufstellvorrichtungen nach
Wahl des AN unter Berücksichtigung der Vorgaben der
Baubeschreibung.
Einschließlich aller erforderlichen Erd- und
Nebenarbeiten.
Aufstellhöhe = 1,5m.
Menge: 6,000 St

**06.01.0003 Verkehrsschild aufstellen Hinweistafel Sperrung Einfahrt**
Hinweistafel Sperrung Einfahrt im Basisnetz

Verkehrsschild aufstellen und beseitigen, für die
Bauzeit vorhalten und warten.
Aufstellvorrichtung nach stat. Erfordernissen.
Verkehrsschild über 1,5m² bis 2,5m² nach Unterlagen
des AG (siehe Musterschildzeichnung).
Verkehrsschild = Hinweistafel (Sondertafel).
Schildertafel weiß/ schwarz mit verschiedenfarbigen
Einsätzen.
Schildertafel aus Aluminium, vollständig
randverstärkt.
Retroreflektierend mit Folie Typ RA2.
Aufstellvorrichtung gem. TL-Aufstellvorrichtungen nach
Wahl des AN unter Berücksichtigung der Vorgaben der
Baubeschreibung.
Einschließlich aller erforderlichen Erd- und
Nebenarbeiten.
Aufstellhöhe = 1,5m bzw. 2,0m; unter Berücksichtigung
der örtlichen Gegebenheiten.
Menge: 4,000 St

**06.01.0004 Verkehrssicherung Landstr. (Tag)**
BAB A 30, AS Riemsloh FR NL,

BAB A 30, AS Hellern

Vz-Plan Landstraßen Regelplan C II/3
VZ-Plan 2 als kurzzeitig stationäre Arbeitsstelle (für
mehrstreifige Landstraßen)

Einrichtungen zur Verkehrssicherung und -regelung an
Arbeitsstellen von kürzerer Dauer auf Landstraßen
unter Aufrechterhaltung des Verkehrs betriebsfertig
aufbauen, vorhalten, warten, instand setzen, betreiben,
ggfs. umsetzen und abbauen.
Vorübergehende Verkehrssicherungsmaßnahmen durchführen.

Verkehrssicherung für alle Arbeiten zum Aufstellen,
Abbauen und Anpassen der für die
Schadstellenbeseitigung erforderlichen Hinweisschilder
(einschl. Aufstellvorrichtungen) im Basisnetz und ggfs.
erf. Beschilderungen an der Umleitungsstrecke (wie z.B.
Parkverbote in den Ortsdurchfahrten).

Auf- und Abbau der Verkehrseinrichtungen täglich vor
Arbeitsbeginn und nach Arbeitsende.

Sicherung nach vom AN vorgelegten Verkehrszeichenplänen
auf Grundlage der beiliegenden Verkehrszeichenpläne und
unter Berücksichtigung der Angaben in der anliegenden
Schadstellenliste sowie den Angaben unter Punkt 3.1 und
3.2 der Baubeschreibung und den örtlichen
Verhältnissen.

Die Hinweise auf den beiliegenden VZ-Plänen sind zu
beachten.

Einholung der entsprechenden verkehrsbehördlichen
Anordnungen und Betretungserlaubnis einschließlich
Erstellung der dazu erforderlichen
Verkehrszeichenpläne. Einrechnung aller Kosten und
Gebühren.

Ggfs. vorhandene Schilder sind berührungsfrei außer
Kraft zu setzen.

Auf-, Abbau u. Vorhaltung der Hinweisschilder werden
gesondert vergütet.
Menge: 1,000 Psch

**06.01.0005 Verkehrsschild aufstellen Tank- und Rastanlagen verlassen**
Hinweistafel Tank- und Rastanlage verlassen

Verkehrsschild aufstellen und beseitigen, für die
Bauzeit vorhalten und warten.
Aufstellvorrichtung nach stat. Erfordernissen.
Verkehrsschild über 6m² nach Unterlagen
des AG (siehe Musterschildzeichnungen).
Verkehrsschild = Hinweistafel (Sondertafel).
Schildertafel weiß/ schwarz mit verschiedenfarbigen
Einsätzen.
Schildertafel aus Aluminium, vollständig
randverstärkt.
Retroreflektierend mit Folie Typ RA2.
Aufstellvorrichtung gem. TL-Aufstellvorrichtungen
nach Wahl des AN unter Berücksichtigung
der Vorgaben der Baubeschreibung.
Einschließlich aller erforderlichen Erd- und
Nebenarbeiten.
Aufstellhöhe = 1 ,5 m.
Menge: 1,000 St

**06.01.0006 Verkehrsschild aufstellen Hinweistafel Sperrung Parkplatz**
Hinweistafel Sperrung Parkplatz bzw. Tank- und
Rastanlagen

Verkehrsschild aufstellen und beseitigen, für die
Bauzeit vorhalten und warten.
Aufstellvorrichtung nach stat. Erfordernissen.
Verkehrsschild ' über 2,5 m² bis 3,5 m² nach Unterlagen
des AG (siehe Musterschildzeichnungen).
Verkehrsschild = Hinweistafel (Sondertafel).
Schildertafel weiß/ schwarz mit verschiedenfarbigen
Einsätzen.
Schildertafel aus Aluminium, vollständig
randverstärkt. '
Retroreflektierend mit Folie ' Typ RA2. '
Aufstellvorrichtung 'gem. TL-Aufstellvorrichtungen
nach Wahl des AN unter Berücksichtigung
der Vorgaben der Baubeschreibung.
Einschließlich aller erforderlichen Erd- und
Nebenarbeiten. '
Aufstellhöhe = 1 ,5 m.
Menge: 1,000 St

**06.01.0007 Verkehrsschild verändern**
Vorhandenes Verkehrsschild verändern.
Verkehrsschild = Hinweistafel für Sperrungen.

Neben der Fahrbahn. Aufstellhöhe bis 2 m.
Verkehrsschild anpassen mit Decktafel.
Decktafel über 0,9 m² bis 1,5 m².
Decktafel nach Unterlagen des AG entsprechend
konstruktiven Erfordernissen an Hinweistafel anbringen
und wieder beseitigen.
Mit retroreflektierender Folie Typ RA 2,
Grundfolie weiß, mit farbigen Einsätzen und
Überlegefilm, Schrift schwarz/ rot.
Befestigung nach Wahl des AN.
Anbringung neben der Fahrbahn. Unterkante des Schildes
unter 2,00 m über der Verkehrsfläche.

Vergütet wird die Anzahl der zu verändernden Schilder,
unabhängig von der dem Bauablauf entsprechend
notwendigen Häufigkeit der Anpassung.
Menge: 12,000 St

*Hinweis*
Die Angaben in der anliegenden Schadstellenliste für
diesen Abschnitt einschl. der angegebenen
Ausführungszeiten sind zu beachten und kalkulatorisch
zu berücksichtigen .

#### Unterabschnitt 06.02 Asphaltarbeiten

**06.02.0001 Asphaltbefestigung trennen Anb.quer m. Rand*schneiden**
StL-Nr. 2231130385109
Asphaltbefestigung geradlinig trennen.
im Anbaubereich quer zur Fahrbahnachse zum Anschluss an
bestehende Oberbauschichten, einschließlich Abtragen
des Randkeiles.
Trennen durch Schneiden.
Dicke der Asphaltbefestigung '4 bis 5 cm.
Ausführung einschl. Vormarkierung. Rückschnittmaterial
einer Verwertung nach Wahl des AN zuführen.'
Menge: 170,000 m

**06.02.0002 Asphalt fräsen ADS*Tiefe ü.2,5-4,5cm Fahrbahn*Fräsasph. verw. Unebenheit 4 mm**
StL-Nr. 22311300510301011
Asphalt fräsen und Fräsgut aufnehmen. Anschlusskante
geradlinig auf Frästiefe herstellen. Der Schnittlinienabstand darf maximal 15 mm betragen.
Asphaltdeckschicht.
Frästiefe über 2,5 bis 4,5 cm.
Fläche = Fahrbahn.
Fräsasphalt nach Wahl des AN verwerten.
Unebenheiten der gefrästen Fläche höchstens 4 mm innerhalb einer 4,00 m langen Messstrecke in Längs- und
Querrichtung.
Menge: 22000,000 m2

**06.02.0003 Asphalt fräsen ABS Fahrbahn*Fräsasph. verw. Unebenheit 6 mm**
StL-Nr. 22311300520901012
Asphalt fräsen und Fräsgut aufnehmen. Anschlusskante
geradlinig auf Frästiefe herstellen. Der Schnittlinienabstand darf maximal 15 mm betragen.
Asphaltbinderschicht.
Frästiefe '7 bis 10 cm
Der vorhandene Binder ist in seiner Stärke
vollständig aufzunehmen.
Erforderliche Anpassungen der Fräshorizonte zur
Vermeidung von Schollenbildung sind durchgehend
durchzuführen'
Fläche = Fahrbahn.
Fräsasphalt nach Wahl des AN verwerten.
Unebenheiten der gefrästen Fläche höchstens 6 mm innerhalb einer 4,00 m langen Messstrecke in Längs- und
Querrichtung.
Menge: 13000,000 m2

**06.02.0004 Unterlage reinigen gefr. Asphaltsch.*lose Teile aufn. Einzelflächen*selb.aufn.Kehrm.**
StL-Nr. 2231130583121
Unterlage reinigen. Anfallendes Kehrgut nach Wahl des
AN verwerten.
Unterlage = gefräste Asphaltschicht.
Lose Bestandteile von Schadstellen aufnehmen.
Nicht zusammenhängende Teilflächen.
Selbstaufnehmende Kehrmaschine.
Menge: 22000,000 m2

**06.02.0005 Bitumenemulsion aufsprühen Bk100-Bk3,2*Asphalt gefräst manuell*C40B5-S*Menge 350 g/m2**
StL-Nr. 223113063122249
Bitumenemulsion zur Herstellung des Schichtenverbundes
aufsprühen.
Auf Verkehrsflächen der Belastungsklassen Bk100 bis
Bk3,2.
Unterlage = Asphaltbefestigung, gefräst.
Ausführung in Teilflächen manuell.
Bindemittel = C40B5-S.
Bindemittelmenge = 350 g/m2.
Vor Einbau 'Asphaltbinderschicht.'
Menge: 13000,000 m2
Zuordnung: 113

**06.02.0006 Bitumenemulsion aufsprühen Bk100-Bk3,2*Asphalt gefräst manuell*C40B5-S*Menge 350 g/m2**
StL-Nr. 223113063122249
Bitumenemulsion zur Herstellung des Schichtenverbundes
aufsprühen.
Auf Verkehrsflächen der Belastungsklassen Bk100 bis
Bk3,2.
Unterlage = Asphaltbefestigung, gefräst.
Ausführung in Teilflächen manuell.
Bindemittel = C40B5-S.
Bindemittelmenge = 350 g/m2.
Vor Einbau 'Asphaltbinder- bzw. Asphaltdeckschicht.'
Menge: 22000,000 m2

**06.02.0007 Asphaltdecksch. aus AC 11 D S herst*Menge 100 kg/m2 Bitumen 25/55-55A**
StL-Nr. 22311331893100009
Asphaltdeckschicht aus Asphaltbeton für Asphaltdeckschichten AC 11 D S herstellen. Anlieferung des
Asphaltmischguts in thermoisolierten
Transportbehältern.
In Verkehrsflächen 'der Belastungsklasse BK3,2 bis
BK100'
Einbaumenge = 100 kg/m2.
Bindemittel = 25/55-55 A.
Einbau 'in Schadstellen, siehe Anlage'
Menge: 22000,000 m2

**06.02.0008 Asphaltbindersch. a.AC 22 B S herst Bk100 Bitumen 25/55-55A**
StL-Nr. 22311321419100000
Asphaltbinderschicht aus Asphaltbinder AC 22 B S herstellen. Anlieferung des Asphaltmischguts in
thermoisolierten Transportbehältern.
In Verkehrsflächen der Belastungsklasse Bk100.
Einbau 'in Schadstellen, siehe Anlage'
Bindemittel = 25/55-55 A.
Menge: 3250,000 t
Zuordnung: 113

**06.02.0009 Abstumpfungsmaßnahme durchführen LFK 1/3*Menge 1 kg/m2**
StL-Nr. 2231139521010
Abstumpfungsmaßnahme zur Erhöhung der Anfangsgriffigkeit durch gleichmäßiges Aufbringen und Einwalzen von
Abstreukörnung durchführen. Nicht gebundene Abstreukörnung aufnehmen und nach Wahl des AN verwerten.
Abstreukörnung = Lieferkörnung 1/3.
Abstreumenge = 1 kg/m2.
Menge: 22000,000 m2

**06.02.0010 Naht in Asphaltschicht herst. Naht ADS*Längs-/Quernaht Bitumen heiß*Dicke ü.2,5-4,5cm**
StL-Nr. 223113907130302
Naht in Asphaltschicht herstellen.
Naht in Asphaltdeckschicht.
Längs- und Quernaht.
Heiß aufzubringendes Straßenbaubitumen auf die Nahtflanke volldeckend auftragen oder anspritzen, Menge
50g/m je cm Schichtdicke.
Dicke der Schicht über 2,5 bis 4,5 cm.
Menge: 9000,000 m

#### Unterabschnitt 06.03 Demarkierung

**06.03.0001 Längsmarkierung entfernen Leitlinie 1zu2*Breite 0,15 m sonst. Markierung*a.Asphaltdecksch. Deckenerneuerung Abf.d. Verw.zuf.**
StL-Nr. 22113100532211901
Längsmarkierung einschl. evtl. Sperrflächenumrandung
entfernen. Abgerechnet wird der entfernte Strich, bei
Doppelstrichen zwei Striche.
Unterbrochener Strich; Verhältnis Strich/Lücke 1 zu 2
als Leitlinie.
Strichbreite = 0,15 m.
Markierungsstoffart = sonstiger spritzbarer Markierungsstoff.
Auf Asphaltdeckschicht.
Entfernen für Deckenerneuerung.
Durch 'Verfahren nach Wahl des AN.'
Abfall aufnehmen und nach Wahl des AN verwerten.
Menge: 610,000 m
Zuordnung: 131

**06.03.0002 Längsmarkierung entfernen durchg.Fb.begr.*Breite 0,15 m sonst. Markierung*a.Asphaltdecksch. Deckenerneuerung Abf.d. Verw.zuf.**
StL-Nr. 22113100512211901
Längsmarkierung einschl. evtl. Sperrflächenumrandung
entfernen. Abgerechnet wird der entfernte Strich, bei
Doppelstrichen zwei Striche.
Durchgehender Strich als Fahrbahnbegrenzung.
Strichbreite = 0,15 m.
Markierungsstoffart = sonstiger spritzbarer Markierungsstoff.
Auf Asphaltdeckschicht.
Entfernen für Deckenerneuerung.
Durch 'Verfahren nach Wahl des AN.'
Abfall aufnehmen und nach Wahl des AN verwerten.
Menge: 1400,000 m

**06.03.0003 Längsmarkierung entfernen durchg.Fb.begr.*Breite 0,30 m sonst. Markierung*a.Asphaltdecksch. Deckenerneuerung Abf.d. Verw.zuf.**
StL-Nr. 22113100514211901
Längsmarkierung einschl. evtl. Sperrflächenumrandung
entfernen. Abgerechnet wird der entfernte Strich, bei
Doppelstrichen zwei Striche.
Durchgehender Strich als Fahrbahnbegrenzung.
Strichbreite = 0,30 m.
Markierungsstoffart = sonstiger spritzbarer Markierungsstoff.
Auf Asphaltdeckschicht.
Entfernen für Deckenerneuerung.
Durch 'Verfahren nach Wahl des AN.'
Abfall aufnehmen und nach Wahl des AN verwerten.
Menge: 2300,000 m
Zuordnung: 131

#### Unterabschnitt 06.04 Markierungsarbeiten

**06.04.0001 Längsmarkierung Typ II herstellen durchg.Fb.begr.*Breite 0,30 m mit Vormarkierung*Kaltspritzplastik grobe Nachstreum.*P 7 grobstr. Decke**
StL-Nr. 22113150514141021
Längsmarkierung Typ II einschl. evtl.
Sperrflächenumrandung als endgültige Markierung herstellen. Abgerechnet wird der markierte Strich, bei
Doppelstrichen zwei Striche.
Durchgehend als Fahrbahnbegrenzung.
Strichbreite = 0,30 m.
Strich mit Vormarkierung.
Markierungssystem aus reaktivem Stoff, spritzbar (Kaltspritzplastik).
Als System mit groben Nachstreumitteln.
Verkehrsklasse = P 7.
Markierung auf grobstrukturierter Asphaltdeckschicht.
Menge: 2300,000 m
Zuordnung: 131

**06.04.0002 Längsmarkierung Typ II herstellen Leitlinie 1 zu 2*Breite 0,15 m mit Vormarkierung*Kaltspritzplastik grobe Nachstreum.*P 7 grobstr. Decke**
StL-Nr. 22113150532141021
Längsmarkierung Typ II einschl. evtl.
Sperrflächenumrandung als endgültige Markierung herstellen. Abgerechnet wird der markierte Strich, bei
Doppelstrichen zwei Striche.
Unterbrochen; Verhältnis Strich/Lücke 1 zu 2 als Leitlinie.
Strichbreite = 0,15 m.
Strich mit Vormarkierung.
Markierungssystem aus reaktivem Stoff, spritzbar (Kaltspritzplastik).
Als System mit groben Nachstreumitteln.
Verkehrsklasse = P 7.
Markierung auf grobstrukturierter Asphaltdeckschicht.
Menge: 610,000 m
Zuordnung: 131

**06.04.0003 Längsmarkierung Typ II herstellen durchg.Fb.begr.*Breite 0,15 m mit Vormarkierung*Kaltspritzplastik grobe Nachstreum.*P 7 grobstr. Decke**
StL-Nr. 22113150512141021
Längsmarkierung Typ II einschl. evtl.
Sperrflächenumrandung als endgültige Markierung herstellen. Abgerechnet wird der markierte Strich, bei
Doppelstrichen zwei Striche.
Durchgehend als Fahrbahnbegrenzung.
Strichbreite = 0,15 m.
Strich mit Vormarkierung.
Markierungssystem aus reaktivem Stoff, spritzbar (Kaltspritzplastik).
Als System mit groben Nachstreumitteln.
Verkehrsklasse = P 7.
Markierung auf grobstrukturierter Asphaltdeckschicht.
Menge: 1400,000 m

**06.04.0004 Prüfung fertige Leistung Neuzustand Typ II*Kaltspritzplastik bis 1 km**
StL-Nr. 2211316052401
Durchführung der Prüfung der fertigen Leistung je Markierungssystem im Neuzustand durch eine anerkannte
Prüfstelle.
Markierung Typ II
Markierungssystem aus reaktivem Stoff, spritzbar (Kaltspritzplastik).
Längsmarkierung, zu beurteilende Länge bis 1 km (ein
Messabschnitt).
Menge: 6,000 St
Zuordnung: 131

**06.04.0005 Hilfsleist. für Kontrollprüfungen**
StL-Nr. 22113161099
Hilfsleistungen für Kontrollprüfungen. Vergütet werden
alle Aufwendungen für Hilfsleistungen sowie der Stillstand des Geräts, ggf. davon abhängige Geräte sowie die
Kosten des hierfür eingesetzten Personals einschließlich sämtlicher Zuschläge. Geeignete Probebehälter und
Probeträger liefern.
Dauer ' '
Menge: 6,000 St
Zuordnung: 131

#### Unterabschnitt 06.05 Hilfeleistungen Kontrollprüfungen

**06.05.0001 Probegefäß liefern 10-l-Blecheimer*Mithilfe Kprüf.**
StL-Nr. 21910171211
Probegefäß zur Aufnahme von Baustoffproben, für Kontrollprüfungen und für Rückstellproben des AG liefern.
Probegefäß = sauberer 10-l-Blecheimer mit dicht schließendem Deckel.
Mithilfe bei der Probennahme im Baubereich nach Angaben
des AG.
Menge: 19,000 St
Zuordnung: 101

**06.05.0002 Probegefäß liefern Unlack.Blechdosen*Mithilfe Kprüf.**
StL-Nr. 21910171231
Probegefäß zur Aufnahme von Baustoffproben, für Kontrollprüfungen und für Rückstellproben des AG liefern.
Probegefäß = saubere unlackierte 1-l-Blechdose mit
dicht schließendem Eindruckdeckel.
Mithilfe bei der Probennahme im Baubereich nach Angaben
des AG.
Menge: 19,000 St
Zuordnung: 101

*Hinweis*
Entnahmestelle (Str.+Abs.+Station bzw. km) auf den
Bohrkernen dauerhaft kennzeichnen. Bohrkerne
versandfertig verpacken und dem AG bzw. der öBÜ
übergeben. Verpackungsmaterial ist einzurechnen.

**06.05.0003 Bohrkern entnehmen Kern-DU 15 cm*Tiefe 30 bis 35cm Asphaltschicht*Verfül. Asphalt**
StL-Nr. 2191017222611
Bohrkern für Kontrollprüfungen nach Angabe des AG entnehmen und im Baubereich dem AG übergeben. Bohrloch
fachgerecht verfüllen.
Bohrkerndurchmesser 15 cm.
Bohrtiefe über 30 bis 35 cm.
Material = Asphaltschicht.
Verfüllmaterial = Asphalt. Material verdichten.
Menge: 76,000 St
Zuordnung: 101

### Abschnitt 07 AM Osnabrück A33/A30

*Hinweis*
Alle Arbeiten sind auf nicht zusammenhängenden
Teilflächen (einzelne Schadstellen) und in den
wenigsten Fällen zeitlich zusammenhängend auszuführen.
Die verschiedenen Bauabläufe und ggfs. mehrfache
Transport- und Einrichtungskosten sind in die
entsprechenden Einheitspreise einzurechnen.

#### Unterabschnitt 07.00 Baustelleneinrichtung, -räumung

**07.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**07.00.0002 Baustelle räumen Dies. LV-Abschn.**
StL-Nr. 21910111202
Baustelle von allen Geräten, Anlagen, Einrichtungen und
dgl. räumen. Benutzte Flächen und Wege entsprechend dem
ursprünglichen Zustand herrichten. Soweit nicht für
bestimmte Leistungen für das Räumen der Baustelle gesonderte Positionen im Leistungsverzeichnis enthalten
sind, gilt die Pauschale
für alle Leistungen dieses Abschnittes des Leistungsverzeichnisses.
Menge: 1,000 Psch
Zuordnung: 101

*Hinweis*
Hinweisschilder sind 14 Tage vor Ausführung der
Schadstellenbeseitigung aufzustellen.

#### Unterabschnitt 07.01 Verkehrssicherungsarbeiten

**07.01.0001 Verkehrssicherung BAB**
Verkehrszeichenpläne

N2

N3

VZ-Plan Sperrung Einfahrt

VZ-Plan Sperrung Ausfart 02

 Sperrung Parkplatz bzw. Tank- und
Rastanlagen

VZ-Plan Bild D-5 gemäß RSA 21 bzw. VZ Plan 2 als
kurzfristig stationäre Arbeitsstelle zum Aufbau von
Hinweistafeln auf BAB.

Einrichtungen zur Verkehrssicherung und -regelung an
Arbeitsstellen von kürzerer Dauer auf Bundesautobahnen
unter Aufrechterhaltung des Verkehrs betriebsfertig
aufbauen, vorhalten, warten, instand setzen, betreiben,
ggfs. umsetzen und abbauen.
Vorübergehende Verkehrssicherungsmaßnahmen durchführen.

Verkehrssicherung für Asphaltarbeiten auf nicht
zusammenhängenden Teilflächen für sämtliche Arbeiten
gemäß anliegenden Schadstellenlisten.

Zeiten zum Auf- und Abbau der Verkehrseinrichtungen
in der anliegenden Schadstellenliste für diesen
BAB- Abschnitt sind zu beachten. Der Auf- und Abbau hat
arbeitstäglich bzw. -nächtlich zu erfolgen und darf
nicht über mehrere Tage andauern.

Sicherung nach vom AN vorgelegten Verkehrszeichenplänen
auf Grundlage der beiliegenden Verkehrszeichenpläne und
unter Berücksichtigung der Angaben in der anliegenden
Schadstellenliste sowie den Angaben unter Punkt 3.1 und
3.2 der Baubeschreibung.

Die Hinweise auf den beiliegenden VZ- Plänen sind zu
beachten.

Einholung¿Ei der entAsprechenden verkehrsbehördlichen
Anordnungen und Betretungserlaubnis einschließlich
Erstellung der dazu erforderl. Verkehrszeichenpläne.
Einrechnung aller Kosten und Gebühren.

Ggfs. vorhandene Schilder sind berührungsfrei außer
Kraft zu setzen.

Einschl. Überprüfung und ggfs. Ergänzung der
vorhandenen U-Beschilderung auf den gesamten erforderl.
U-Strecken gemäß anliegenden Umleitungsplänen.
Menge: 1,000 Psch

**07.01.0002 Verkehrsschild aufstellen Hinweistafel Sperrung Ausfahrt**
Hinweistafel Sperrung Ausfahrt

Verkehrsschild aufstellen und beseitigen, für die
Bauzeit vorhalten und warten.
Aufstellvorrichtung nach stat. Erfordernissen.
Verkehrsschild über 2,5m² bis 3,5m² nach Unterlagen
des AG (siehe Musterschildzeichnungen).
Verkehrsschild = Hinweistafel (Sondertafel).
Schildertafel weiß/ schwarz mit verschiedenfarbigen
Einsätzen.
Schildertafel aus Aluminium, vollständig
randverstärkt.
Retroreflektierend mit Folie Typ RA2.
Aufstellvorrichtung gem. TL-Aufstellvorrichtungen nach
Wahl des AN unter Berücksichtigung der Vorgaben der
Baubeschreibung.
Einschließlich aller erforderlichen Erd- und
Nebenarbeiten.
Aufstellhöhe = 1,5m.
Menge: 12,000 St

**07.01.0003 Verkehrsschild aufstellen Hinweistafel Sperrung Einfahrt**
Hinweistafel Sperrung Einfahrt im Basisnetz

Verkehrsschild aufstellen und beseitigen, für die
Bauzeit vorhalten und warten.
Aufstellvorrichtung nach stat. Erfordernissen.
Verkehrsschild über 1,5m² bis 2,5m² nach Unterlagen
des AG (siehe Musterschildzeichnung).
Verkehrsschild = Hinweistafel (Sondertafel).
Schildertafel weiß/ schwarz mit verschiedenfarbigen
Einsätzen.
Schildertafel aus Aluminium, vollständig
randverstärkt.
Retroreflektierend mit Folie Typ RA2.
Aufstellvorrichtung gem. TL-Aufstellvorrichtungen nach
Wahl des AN unter Berücksichtigung der Vorgaben der
Baubeschreibung.
Einschließlich aller erforderlichen Erd- und
Nebenarbeiten.
Aufstellhöhe = 1,5m bzw. 2,0m; unter Berücksichtigung
der örtlichen Gegebenheiten.
Menge: 6,000 St

**07.01.0004 Verkehrssicherung Landstr. (Tag)**
BAB A 30, AS Riemsloh FR Hannover,
BAB A30, AS Gaste FR Hannover
BAB A 33, AS Fledder FR DH

Vz-Plan Landstraßen Regelplan C II/3
VZ-Plan 2 als kurzzeitig stationäre Arbeitsstelle (für
mehrstreifige Landstraßen)

Einrichtungen zur Verkehrssicherung und -regelung an
Arbeitsstellen von kürzerer Dauer auf Landstraßen
unter Aufrechterhaltung des Verkehrs betriebsfertig
aufbauen, vorhalten, warten, instand setzen, betreiben,
ggfs. umsetzen und abbauen.
Vorübergehende Verkehrssicherungsmaßnahmen durchführen.

Verkehrssicherung für alle Arbeiten zum Aufstellen,
Abbauen und Anpassen der für die
Schadstellenbeseitigung erforderlichen Hinweisschilder
(einschl. Aufstellvorrichtungen) im Basisnetz und ggfs.
erf. Beschilderungen an der Umleitungsstrecke (wie z.B.
Parkverbote in den Ortsdurchfahrten).

Auf- und Abbau der Verkehrseinrichtungen täglich vor
Arbeitsbeginn und nach Arbeitsende.

Sicherung nach vom AN vorgelegten Verkehrszeichenplänen
auf Grundlage der beiliegenden Verkehrszeichenpläne und
unter Berücksichtigung der Angaben in der anliegenden
Schadstellenliste sowie den Angaben unter Punkt 3.1 und
3.2 der Baubeschreibung und den örtlichen
Verhältnissen.

Die Hinweise auf den beiliegenden VZ-Plänen sind zu
beachten.

Einholung der entsprechenden verkehrsbehördlichen
Anordnungen und Betretungserlaubnis einschließlich
Erstellung der dazu erforderlichen
Verkehrszeichenpläne. Einrechnung aller Kosten und
Gebühren.

Ggfs. vorhandene Schilder sind berührungsfrei außer
Kraft zu setzen.

Auf-, Abbau u. Vorhaltung der Hinweisschilder werden
gesondert vergütet.
Menge: 1,000 Psch

**07.01.0005 Verkehrsschild aufstellen Tank- und Rastanlagen verlassen**
Hinweistafel Tank- und Rastanlage verlassen

Verkehrsschild aufstellen und beseitigen, für die
Bauzeit vorhalten und warten.
Aufstellvorrichtung nach stat. Erfordernissen.
Verkehrsschild über 6m² nach Unterlagen
des AG (siehe Musterschildzeichnungen).
Verkehrsschild = Hinweistafel (Sondertafel).
Schildertafel weiß/ schwarz mit verschiedenfarbigen
Einsätzen.
Schildertafel aus Aluminium, vollständig
randverstärkt.
Retroreflektierend mit Folie Typ RA2.
Aufstellvorrichtung gem. TL-Aufstellvorrichtungen
nach Wahl des AN unter Berücksichtigung
der Vorgaben der Baubeschreibung.
Einschließlich aller erforderlichen Erd- und
Nebenarbeiten.
Aufstellhöhe = 1 ,5 m.
Menge: 1,000 St

**07.01.0006 Verkehrsschild aufstellen Hinweistafel Sperrung Parkplatz**
Hinweistafel Sperrung Parkplatz bzw. Tank- und
Rastanlagen

Verkehrsschild aufstellen und beseitigen, für die
Bauzeit vorhalten und warten.
Aufstellvorrichtung nach stat. Erfordernissen.
Verkehrsschild ' über 2,5 m² bis 3,5 m² nach Unterlagen
des AG (siehe Musterschildzeichnungen).
Verkehrsschild = Hinweistafel (Sondertafel).
Schildertafel weiß/ schwarz mit verschiedenfarbigen
Einsätzen.
Schildertafel aus Aluminium, vollständig
randverstärkt. '
Retroreflektierend mit Folie ' Typ RA2. '
Aufstellvorrichtung 'gem. TL-Aufstellvorrichtungen
nach Wahl des AN unter Berücksichtigung
der Vorgaben der Baubeschreibung.
Einschließlich aller erforderlichen Erd- und
Nebenarbeiten. '
Aufstellhöhe = 1 ,5 m.
Menge: 1,000 St

**07.01.0007 Verkehrsschild verändern**
Vorhandenes Verkehrsschild verändern.
Verkehrsschild = Hinweistafel für Sperrungen.

Neben der Fahrbahn. Aufstellhöhe bis 2 m.
Verkehrsschild anpassen mit Decktafel.
Decktafel über 0,9 m² bis 1,5 m².
Decktafel nach Unterlagen des AG entsprechend
konstruktiven Erfordernissen an Hinweistafel anbringen
und wieder beseitigen.
Mit retroreflektierender Folie Typ RA 2,
Grundfolie weiß, mit farbigen Einsätzen und
Überlegefilm, Schrift schwarz/ rot.
Befestigung nach Wahl des AN.
Anbringung neben der Fahrbahn. Unterkante des Schildes
unter 2,00 m über der Verkehrsfläche.

Vergütet wird die Anzahl der zu verändernden Schilder,
unabhängig von der dem Bauablauf entsprechend
notwendigen Häufigkeit der Anpassung.
Menge: 20,000 St

*Hinweis*
Die Angaben in der anliegenden Schadstellenliste für
diesen Abschnitt einschl. der angegebenen
Ausführungszeiten sind zu beachten und kalkulatorisch
zu berücksichtigen .

#### Unterabschnitt 07.02 Asphaltarbeiten

**07.02.0001 Asphaltbefestigung trennen Anb.quer m. Rand*schneiden**
StL-Nr. 2231130385109
Asphaltbefestigung geradlinig trennen.
im Anbaubereich quer zur Fahrbahnachse zum Anschluss an
bestehende Oberbauschichten, einschließlich Abtragen
des Randkeiles.
Trennen durch Schneiden.
Dicke der Asphaltbefestigung '4 bis 5 cm.
Ausführung einschl. Vormarkierung. Rückschnittmaterial
einer Verwertung nach Wahl des AN zuführen.'
Menge: 170,000 m

**07.02.0002 Asphalt fräsen ADS*Tiefe ü.2,5-4,5cm Fahrbahn*Fräsasph. verw. Unebenheit 4 mm**
StL-Nr. 22311300510301011
Asphalt fräsen und Fräsgut aufnehmen. Anschlusskante
geradlinig auf Frästiefe herstellen. Der Schnittlinienabstand darf maximal 15 mm betragen.
Asphaltdeckschicht.
Frästiefe über 2,5 bis 4,5 cm.
Fläche = Fahrbahn.
Fräsasphalt nach Wahl des AN verwerten.
Unebenheiten der gefrästen Fläche höchstens 4 mm innerhalb einer 4,00 m langen Messstrecke in Längs- und
Querrichtung.
Menge: 6500,000 m2

**07.02.0003 Unterlage reinigen gefr. Asphaltsch.*lose Teile aufn. Einzelflächen*selb.aufn.Kehrm.**
StL-Nr. 2231130583121
Unterlage reinigen. Anfallendes Kehrgut nach Wahl des
AN verwerten.
Unterlage = gefräste Asphaltschicht.
Lose Bestandteile von Schadstellen aufnehmen.
Nicht zusammenhängende Teilflächen.
Selbstaufnehmende Kehrmaschine.
Menge: 6500,000 m2

**07.02.0004 Bitumenemulsion aufsprühen Bk100-Bk3,2*Asphalt gefräst manuell*C40B5-S*Menge 350 g/m2**
StL-Nr. 223113063122249
Bitumenemulsion zur Herstellung des Schichtenverbundes
aufsprühen.
Auf Verkehrsflächen der Belastungsklassen Bk100 bis
Bk3,2.
Unterlage = Asphaltbefestigung, gefräst.
Ausführung in Teilflächen manuell.
Bindemittel = C40B5-S.
Bindemittelmenge = 350 g/m2.
Vor Einbau 'Asphaltbinder- bzw. Asphaltdeckschicht.'
Menge: 6500,000 m2

**07.02.0005 Asphaltdecksch. aus AC 11 D S herst*Menge 100 kg/m2 Bitumen 25/55-55A**
StL-Nr. 22311331893100009
Asphaltdeckschicht aus Asphaltbeton für Asphaltdeckschichten AC 11 D S herstellen. Anlieferung des
Asphaltmischguts in thermoisolierten
Transportbehältern.
In Verkehrsflächen 'der Belastungsklasse BK3,2 bis
BK100'
Einbaumenge = 100 kg/m2.
Bindemittel = 25/55-55 A.
Einbau 'in Schadstellen, siehe Anlage'
Menge: 6500,000 m2

**07.02.0006 Abstumpfungsmaßnahme durchführen LFK 1/3*Menge 1 kg/m2**
StL-Nr. 2231139521010
Abstumpfungsmaßnahme zur Erhöhung der Anfangsgriffigkeit durch gleichmäßiges Aufbringen und Einwalzen von
Abstreukörnung durchführen. Nicht gebundene Abstreukörnung aufnehmen und nach Wahl des AN verwerten.
Abstreukörnung = Lieferkörnung 1/3.
Abstreumenge = 1 kg/m2.
Menge: 6500,000 m2

**07.02.0007 Naht in Asphaltschicht herst. Naht ADS*Längs-/Quernaht Bitumen heiß*Dicke ü.2,5-4,5cm**
StL-Nr. 223113907130302
Naht in Asphaltschicht herstellen.
Naht in Asphaltdeckschicht.
Längs- und Quernaht.
Heiß aufzubringendes Straßenbaubitumen auf die Nahtflanke volldeckend auftragen oder anspritzen, Menge
50g/m je cm Schichtdicke.
Dicke der Schicht über 2,5 bis 4,5 cm.
Menge: 3100,000 m

#### Unterabschnitt 07.03 Demarkierung

**07.03.0001 Längsmarkierung entfernen Leitlinie 1zu2*Breite 0,15 m sonst. Markierung*a.Asphaltdecksch. Deckenerneuerung Abf.d. Verw.zuf.**
StL-Nr. 22113100532211901
Längsmarkierung einschl. evtl. Sperrflächenumrandung
entfernen. Abgerechnet wird der entfernte Strich, bei
Doppelstrichen zwei Striche.
Unterbrochener Strich; Verhältnis Strich/Lücke 1 zu 2
als Leitlinie.
Strichbreite = 0,15 m.
Markierungsstoffart = sonstiger spritzbarer Markierungsstoff.
Auf Asphaltdeckschicht.
Entfernen für Deckenerneuerung.
Durch 'Verfahren nach Wahl des AN.'
Abfall aufnehmen und nach Wahl des AN verwerten.
Menge: 120,000 m

#### Unterabschnitt 07.04 Markierungsarbeiten

**07.04.0001 Längsmarkierung Typ II herstellen Leitlinie 1 zu 2*Breite 0,15 m mit Vormarkierung*Kaltspritzplastik grobe Nachstreum.*P 7 grobstr. Decke**
StL-Nr. 22113150532141021
Längsmarkierung Typ II einschl. evtl.
Sperrflächenumrandung als endgültige Markierung herstellen. Abgerechnet wird der markierte Strich, bei
Doppelstrichen zwei Striche.
Unterbrochen; Verhältnis Strich/Lücke 1 zu 2 als Leitlinie.
Strichbreite = 0,15 m.
Strich mit Vormarkierung.
Markierungssystem aus reaktivem Stoff, spritzbar (Kaltspritzplastik).
Als System mit groben Nachstreumitteln.
Verkehrsklasse = P 7.
Markierung auf grobstrukturierter Asphaltdeckschicht.
Menge: 120,000 m

**07.04.0002 Pfeilmarkierung Typ II herstellen geradeaus*mit Vormarkierung Länge 7,50 m*Heißplastikmasse grobe Nachstreum.*grobstr. Decke**
StL-Nr. 22113152011321001
Pfeilmarkierung Typ II als endgültige Markierung herstellen.  Verkehrsklasse P 7.
Markierungszeichen = Pfeil geradeaus.
Mit Vormarkierung.
Länge = 7,50 m.
Markierungssystem aus thermoplastischem Stoff, nicht
spritzbar (Heißplastikmasse).
Als System mit groben Nachstreumitteln.
Markierung auf grobstrukturierter Asphaltdeckschicht.
Menge: 3,000 St

**07.04.0003 Prüfung fertige Leistung Neuzustand Typ II*Kaltspritzplastik bis 1 km**
StL-Nr. 2211316052401
Durchführung der Prüfung der fertigen Leistung je Markierungssystem im Neuzustand durch eine anerkannte
Prüfstelle.
Markierung Typ II
Markierungssystem aus reaktivem Stoff, spritzbar (Kaltspritzplastik).
Längsmarkierung, zu beurteilende Länge bis 1 km (ein
Messabschnitt).
Menge: 9,000 St
Zuordnung: 131

**07.04.0004 Hilfsleist. für Kontrollprüfungen**
StL-Nr. 22113161099
Hilfsleistungen für Kontrollprüfungen. Vergütet werden
alle Aufwendungen für Hilfsleistungen sowie der Stillstand des Geräts, ggf. davon abhängige Geräte sowie die
Kosten des hierfür eingesetzten Personals einschließlich sämtlicher Zuschläge. Geeignete Probebehälter und
Probeträger liefern.
Dauer ' je Rückstellprobe 30 min'
Menge: 9,000 St
Zuordnung: 131

#### Unterabschnitt 07.05 Hilfeleistungen Kontrollprüfungen

**07.05.0001 Probegefäß liefern 10-l-Blecheimer*Mithilfe Kprüf.**
StL-Nr. 21910171211
Probegefäß zur Aufnahme von Baustoffproben, für Kontrollprüfungen und für Rückstellproben des AG liefern.
Probegefäß = sauberer 10-l-Blecheimer mit dicht schließendem Deckel.
Mithilfe bei der Probennahme im Baubereich nach Angaben
des AG.
Menge: 10,000 St

**07.05.0002 Probegefäß liefern Unlack.Blechdosen*Mithilfe Kprüf.**
StL-Nr. 21910171231
Probegefäß zur Aufnahme von Baustoffproben, für Kontrollprüfungen und für Rückstellproben des AG liefern.
Probegefäß = saubere unlackierte 1-l-Blechdose mit
dicht schließendem Eindruckdeckel.
Mithilfe bei der Probennahme im Baubereich nach Angaben
des AG.
Menge: 10,000 St

*Hinweis*
Entnahmestelle (Str.+Abs.+Station bzw. km) auf den
Bohrkernen dauerhaft kennzeichnen. Bohrkerne
versandfertig verpacken und dem AG bzw. der öBÜ
übergeben. Verpackungsmaterial ist einzurechnen.

**07.05.0003 Bohrkern entnehmen Kern-DU 15 cm*Tiefe 25 bis 30cm Asphaltschicht*Verfül. Asphalt**
StL-Nr. 2191017222511
Bohrkern für Kontrollprüfungen nach Angabe des AG entnehmen und im Baubereich dem AG übergeben. Bohrloch
fachgerecht verfüllen.
Bohrkerndurchmesser 15 cm.
Bohrtiefe über 25 bis 30 cm.
Material = Asphaltschicht.
Verfüllmaterial = Asphalt. Material verdichten.
Menge: 40,000 St
Zuordnung: 101

USt %: 19,00
